# Kanalreinigung und TV-Inspektion 2026
Leistungsbeschreibung (GAEB 90, DA81)
DV-Nummer: 062502
Währung: EUR
Auftraggeber: Verbandsgemeindewerke Kirner Land, , Altstadt 1, 55606 Kirn

## Kanalreinigung und optische Inspektion
Datum: 26.06.26

*Hinweis*
BAUBESCHREIBUNG

1 Leistungsumfang

Die vorliegende Leistungsbeschreibung umfasst die
Kanalreinigung und die optische Inspektion von
ca. 18.900 m Hauptkanälen und die optische Inspektion
von
ca. 1220 Stück Anschlussleitungen (Hausanschlüsse und
Straßeneinläufe) sowie deren 3D
Verlaufsmessung.

Die Arbeiten verteilen sich dabei auf nachfolgende
Teilbereiche:

Heimweiler, Heinzenberg, Horbach, VBS Horbach, Stadt
Kirn (Teilgebiet), Weitersborn, VBS
Weitersborn

Die Arbeiten erfolgen im Rahmen der
Entwässerungssystemerhaltung. Sie dienen als
Grundlagen für die
darauf aufbauende Zustandsbewertung und
Sanierungsplanung. Ziel der optischen Inspektion ist
eine
vollständige und umfassende Beschreibung des optischen
Zustandes unter Einbeziehung aller relevanten
Bestandsinformationen im untersuchten
Entwässerungssystem.

2 Ausführungszeitraum

Die Leistungen sind in zusammenhängenden Abschnitten
zu erbringen.

Die Arbeiten können während den Regelarbeitszeiten
durchgeführt werden. Abweichende Arbeitszeiten
können bei besonderen Randbedingungen vereinbart
werden. Der Auftragnehmer (AN) ist für die Einholung
von ggf. erforderlichen Genehmigungen für
Nachtarbeiten selbst verantwortlich.

3 Lage

Die Kanäle befinden sich in öffentlichen, befestigten
und unbefestigten Straßen, Wegen, Wiesengelände und
Plätzen. Die Schächte sind nicht alle anfahrbar,
insbesondere in den Bereichen der Verbindungssammler.

4 Einweisungsgespräch und Datenprüfung

Durch ein Einweisungsgespräch vor Arbeitsbeginn
zwischen dem Auftraggeber (AG), dem
fachüberwachenden Ingenieurbüro und dem Auftragnehmer
(AN), Projektleiter, Auftragnehmer und
Inspektionsteam, sollen alle relevanten
Fragestellungen und notwendigen Informationen geklärt
bzw.
ausgetauscht werden, um einen reibungslosen
Projektverlauf zu gewährleisten. Während der Arbeiten
auftretende, durch das Einweisungsgespräch nicht
abgedeckte Fragestellungen, insbesondere bzgl. der
Dokumentation, müssen umgehend mit dem AG oder dessen
Fachüberwachung (FÜ) abgeklärt werden.

5 Verkehrs- und Arbeitsstellensicherung

Der AN ist für die ordnungsgemäße Sicherung der
Arbeitsstellen verantwortlich. Die Richtlinien für die
Sicherung von Arbeitsstellen an Straßen (RSA) sind
einzuhalten. Der AN hat die notwendigen Absperrungen
und Beschilderungen zur Regelung des Verkehrs und zum
Schutz des Personals vorzunehmen. Die dazu
erforderliche verkehrsrechtliche Anordnung hat er
rechtzeitig vor Beginn der Arbeiten bei dem zuständigen
Ordnungsamt zu beantragen. Der Bauleiter des AN muss
über die erforderliche Fachkunde verfügen. Auf
Verlangen des AG sind entsprechende Nachweise
vorzulegen.

Eine Ausfertigung der verkehrsrechtlichen Anordnung
ist auf allen Fahrzeugen mitzuführen und dem AG
vorzulegen.

Es gelten die Einzelregelungen der verkehrsrechtlichen
Anordnungen. Schilder sind gegen das Umfallen
durch Windeinwirkung zu sichern und so aufzustellen,
dass sie nicht zu Verkehrsbehinderungen führen. Der
Aufwand hierfür ist einzukalkulieren.

6 Einhaltung der Unfallverhütungsvorschriften

Der AN ist verantwortlich für die Einhaltung aller für
die Arbeitssicherheit maßgebenden Gesetze und
Verordnungen. Die Arbeiten dürfen nur unter Beachtung
der jeweiligen Unfallverhütungsvorschriften
durchgeführt werden. Es ist Pflicht, die persönlichen
Schutzausrüstungen zu tragen.

Vor dem Betreten von Kanalisationsanlagen ist mit
einem Mehrgasmessgerät die Atmosphäre zu überprüfen.
Über das Auftreten einer gefährlichen Atmosphäre ist
der Auftraggeber zu informieren.

7 Eigenüberwachungsprüfung

Der Auftragnehmer muss sich während der Ausführung
vergewissern und dem Auftraggeber auf Verlangen
nachweisen, dass die Leistungen den vertraglichen
Anforderungen entsprechen.

Der Auftragnehmer hat hierzu eine lückenlose
Eigenüberwachung nach DIN 18200 und in Anlehnung an die
Güte- und Prüfbestimmungen des Güteschutz Kanalbau
e.V. (Herstellung und Instandhaltung von
Abwasserleitungen und -kanälen - Gütesicherung RAL-GZ
961, in der zum Zeitpunkt der Angebotsabgabe
gültigen Fassung) durchzuführen.

Die Dokumentation der Eigenüberwachung ist dem AG
unaufgefordert vorzulegen.

8 Kontrollprüfungen

Durch Kontrollprüfungen des Auftraggebers wird die
Verpflichtung des Auftragnehmers zu
Eigenüberwachungsprüfungen nicht eingeschränkt.

Über den Umfang und die Art von Kontrollprüfungen
entscheidet der Auftraggeber im Einzelfall.

9 Wartezeiten und Behinderungen

Behinderungen bzw. Arbeitsunterbrechungen müssen
unverzüglich telefonisch und nachfolgend schriftlich
angezeigt und mit Begründung in den Tagesberichten
vermerkt werden. Das weitere Vorgehen wird mit dem
AG festgelegt. Der AN hat alle Maßnahmen zu ergreifen,
die im Behinderungsfall eine Fortsetzung der
Arbeiten an einer anderen Stelle ermöglichen.

Eine Vergütung der Wartezeiten bei Behinderung bzw.
Arbeitsunterbrechungen erfolgt nur, wenn der AG
diese zu vertreten hat und die Dauer der Wartezeit 1
Stunde überschreitet. Wartezeiten werden nur bis zur
Beseitigung der Behinderung und maximal für die am
jeweiligen Arbeitstag noch verbleibende Arbeitszeit
vergütet.

10 Abrechnung

Grundlage für die Feststellung der Leistungen sind die
vom AN unterschriebenen und vom AG anerkannten
Tagesberichte. Sie beinhalten die Aufstellung der
Leistungen mit Angabe der Schachtnummern,
Straßennamen, Profilabmessungen, Verschmutzungsgrade,
Haltungslängen und den zur Anwendung
gelangenden Leistungspositionen sowie ggf. besondere
Bemerkungen. Die Tagesberichte werden zweifach
geführt. Die erste Ausfertigung wird mit der Rechnung
dem AG übergeben, die zweite Ausfertigung verbleibt
beim AN. Sind mehrere Fahrzeuge des AN gleichzeitig
eingesetzt, werden für jedes Fahrzeug gesonderte
Tagesberichte geführt.

Alle Rechnungen sind 1 -fach mit den zugehörigen
Abrechnungsunterlagen, 1-fach, (Erste Ausfertigung der
Tagesberichte, Mengenermittlungen, Statistiken, usw.)
einzureichen. Die Leistungen sind einzeln unter
Angabe der Massen (Haltungslänge, Anzahl), der
maßgebenden Positionsnummern sowie der Einheits- und
Gesamtpreise aufzuführen. Die Mehrwertsteuer ist
gesondert auszuweisen.

11 Haftung

Der AN haftet für alle Schäden und Verschmutzungen,
die im Zusammenhang mit seinem Auftrag an
öffentlichen Verkehrsanlagen, privaten
Entwässerungsanlagen, Personen und sonstigen Sachen
entstehen.

Der AN hat das Bestehen einer Haftpflichtversicherung
nachweisen.

*Hinweis*
Zusätzliche technische Vertragsbedingungen (ZTV)

Für die Ausführung der Leistungen werden die
nachfolgend genannten ZTV's vereinbart:

ZTV-OI - Optische Inspektion DWA-M 149-8

ZTV-KR - Kanalreinigung Stand 01-2023

### Titel 01 Heimweiler

#### Bereich 01.01 Baustelleneinrichtung

**01.01.5 Einrichten, vorhalten und räumen**
Einrichten, vorhalten und räumen der gesamten
Baustelleneinrichtung, An- und Abtransport, Umsetzen
von
Abschnitt zu Abschnitt sowie das Vorhalten aller der
zur
vertragsmäßigen Durchführung notwendigen Geräte,
Werkzeuge und Betriebsmittel für sämtlich aufgeführte
Leistungen.

Vergütung in Teilbeträgen entsprechend der erbrachten
Leistung.

Die Pauschale wird während des Ausführungszeitraum nur
einmalig anerkannt und ist dementsprechend zu
kalkulieren.
Menge: 1,000 psch

**01.01.10 Verkehrssicherung**
Verkehrssichernde und verkehrsleitende Maßnahmen für
die
Dauer des Ausführungszeitraums gemäß den polizeilichen
Auflagen bzw. den Angaben der zuständigen
Verkehrsbehörde
(Ordnungsamt VG Kirner Land) durchführen, vorhalten und
beseitigen für sämtliche aufgeführte Leistungen.

Einzurechnen sind alle hierfür anfallenden Kosten, wie
Verhandlung mit der Verkehrsbehörde, aufstellen,
vorhalten und
beseitigen von Verkehrsschildern, Gebühren für
verkehrsrechtliche Anordnungen, sichern und beleuchten
der
einzelnen Baustellen.
Menge: 1,000 psch

**01.01.15 Lichtsignalanlage aufstellen, räumen**
Transportable Lichtsignalanlage, temporär, auf- und
abbauen,
warten, für Richtungswechsel, Anzahl Signalgeber '2'
St, mit
automatischer Steuerung, Lichtsignalanlagen mit
Signalsicherungen und Verkehrsabhängigkeit Typ C, TL
Transportable Lichtsignalanlagen, einschließlich
Programmierung, Stromversorgung mit Batteriebetrieb,
Abstand
Lichtsignalanlage bis zu '150' m.
Menge: 5,000 St

**01.01.20 Lichtzeichenanlage vorhalten, umsetzen und betreiben**
Vorgenannte Lichtzeichenanlage vorhalten, umsetzen und
betreiben. Abgerechnet wird je Einsatztag von 24 h.
Menge: 5,000 d

#### Bereich 01.02 Kanalreinigung

**01.02.5 Reinigung Schachtbauwerk**
Schacht, einschl. Schmutzfänger, rund, aus Beton in
Mischwasser-, Regenwasser- bzw. Schmutzwasserkanal
reinigen im Hochdruckstrahlverfahren, als Vorlauf für
optische
Inspektion, Abfall aufsaugen und laden, mit
Wasserrückgewinnung, Transport und Entsorgung der
Abfälle
zur Kläranlage Kirn werden nicht gesondert vergütet,
DN 1000,
Tiefe bis 5 m, Einstiegsöffnung rund, Durchmesser 625
mm,
Deckel lose, Klasse D 400 DIN EN 124-1
Menge: 190,000 St

**01.02.10 Reinigung, MW-, RW- und SW-Kanal, Kreis, bis DN 300**
*** Bezugsbeschreibung
Abwasserkanal reinigen, Mischwasser, Regenwasser,
Schmutzwasser, Kreisquerschnitt, im
Hochdruckstrahlverfahren,
als Vorlauf für optische Inspektion, Abfall aufsaugen
und laden,
mit Wasser- rückgewinnung, bis DN 300,
Verschmutzungsgrad
bis 15 %, Transport der Feststoffe zur Kläranlage Kirn
werden
nicht gesondert vergütet.
Menge: 2705,000 m

**01.02.15 Reinigung, MW-, RW- und SW-Kanal, Kreis, > DN 300 bis DN 600**
*** wie Position 01.02.10
Durchmesser Kanal > DN 300 - DN 600
Menge: 2145,000 m

**01.02.20 Reinigung, MW-, RW- und SW-Kanal, Kreis, > DN 600 bis DN 900**
*** wie Position 01.02.10
Durchmesser Kanal > DN 600 - DN 900
Menge: 1000,000 m

#### Bereich 01.03 Opt. Inspektion

*Hinweis*
Damit die Videodateien im GIS des Auftraggebers
automatisiert
verarbeitet werden können sind diese zwingend nach
folgendem Muster zu benennen.

Haltungsname-
Datum[JJJJMMTT]-
Inspektionsrichtung[I oder G].
Dateiendung

Beispiel:
M40OBSS-20220816-I.mpeg

**01.03.5 Inspektion Hauptkanal, TV-Kamera, Kreis, bis DN 300**
*** Bezugsbeschreibung
Optische Inspektion des Abwasserkanales, DIN EN
13508-2,
DWA-M 149-2, DWA-M 149-5, Mischwasser-, Regenwasser-
bzw. Schmutzwasserkanal, mit TV-Kamera auf Fahrwagen,
mit
Drehschwenkkopf und Zoom, mit aufrechtem und
seitenrichtigem Bild, Ergebnisse dokumentieren,
Dokumentation
wird gesondert vergütet,
bis DN 300.
Menge: 2705,000 m

**01.03.10 Inspektion Hauptkanal, TV-Kamera, Kreis, > DN 300 - DN 600**
*** wie Position 01.03.5
Durchmesser Kanal > DN 300 - DN 600
Menge: 2145,000 m

**01.03.15 Inspektion Hauptkanal, TV-Kamera, Kreis, > DN 600 - DN 900**
*** wie Position 01.03.5
Durchmesser Kanal > DN 600 - DN 900
Menge: 1000,000 m

*Hinweis*
Es sind alle vorhandenen Anschlussleitungen in den
Haltungen
und in den Schachtbauwerken bis zur Grundstücksgrenze
zu
inspizieren.
Sollten im Privatbereich Revisionsschächte an der
Geländeoberfläche erkennbar sein, so ist die
opt.-Inspektion bis
zum Revisionsschacht durchzuführen.

Das technisch bedingte Umsetzen des Fahrzeuges zur
Durchführung einer Inspektion von der Gegenseite (z.B.
von
einem Straßenablauf) ist in den Einheitspreis
einzukalkulieren.

Ebenfalls ist der anfallende Aufwand für evt.anfallende
Reinigungen an der Kamera in den Einheitspreis
einzurechnen.

**01.03.20 Inspektion Anschlussleitung, SAT-Kamera, Verlaufsmessung, bis DN 200, bis 2,0m**
*** Bezugsbeschreibung
Optische Inspektion von Anschlussleitungen,
DIN EN 13508-2, DWA-M 149-2, DWA-M 149-5, Mischwasser-,
Regenwasser- bzw. Schmutzwasserkanal mit
Satellitenkamera
auf Fahrwagen oder Farbschiebekamera, abbiegefähig, mit
Drehschwenkkopf und Zoom, mit aufrechtem und
seitenrichtigem Bild, Leitungsverlauf messen / 3D
Verlaufsmessung, Verfahren mit Lagesensoren, mit
kontinuierlicher Lageerfassung, Ergebnisse
dokumentieren,
Dokumentation wird gesondert vergütet

Hauptkanal: alle Nennweiten
Nennweite der Anschlussleitungen: DN 100 bis DN 200
Länge der Anschlussleitungen: bis 2,00 m
Menge: 115,000 St

**01.03.25 Inspektion Anschlussleitung, SAT-Kamera, Verlaufsmessung, bis DN 200, > 2,0m bis 6,0m**
*** wie Position 01.03.20
Länge der Anschlussleitungen: > 2,0m bis 6,00 m
Menge: 250,000 St

**01.03.30 Inspektion Anschlussleitung, SAT-Kamera, Verlaufsmessung, bis DN 200, > 6,0m bis 10,0m**
*** wie Position 01.03.20
Länge der Anschlussleitungen: > 6,0m bis 10,00 m
Menge: 90,000 St

**01.03.35 Zulage, Inspektion Anschlussleitung, SAT-Kamera, je weiterer lfdm**
Zulage,

für jeden weiteren lfdm des Einsatzes der
Satellitenkamera oder
Farbschiebekamera über eine Leitungslänge von 10,0m
hinaus.
Menge: 175,000 m

#### Bereich 01.04 Dokumentation

*Hinweis*
Es wird ausdrücklich darauf hingewiesen, dass die vom
AN
übergebenen Dokumentationsunterlagen als maßgebende
Grundlage für die Anerkennung der vom AN erbrachten
Leistungen gelten. Die Unterlagen werden nach Übergabe
geprüft. Insbesondere die übergebenen XML-Daten werden
mit
einem Prüfprogramm getestet. Bei auftretenden
Fehlermeldungen wird das Fehlerprotokoll umgehend an
den
AN übermittelt. Die Fehler sind durch den AN zu
korrigieren und
die korrigierte XML-Datei ist innerhalb von 5
Arbeitstagen erneut
zur Prüfung zu übergeben.

Sollten unverhältnismäßig hohe Aufwendungen für die
wiederholte Prüfung von fehlerhaften oder
unvollständigen
Dokumentationsunterlagen entstehen, so werden die
Kosten für
den zusätzlichen Prüfungsaufwand an den AN weiter
berechnet.

**01.04.5 Dokumentation Besonderheiten Hauptkanäle**
Für jeden Inspektionsabschnitt hat eine schriftliche
Dokumentation von Besonderheiten zu erfolgen, die
während
der opt.-Inspektion der Hauptkanäle festgestellt
werden. Diese
umfasst die zum Inspektionsabschnitt zugehörigen
Inspektionspläne mit handschriftlichen Eintragungen
sowie eine
Excel-Tabelle mit Eintragung der Besonderheiten.
Die Besonderheiten sind auf den Inspektionsplänen
fortlaufend
ab 1 durchzunummerieren und in einer separaten
Excel-Tabelle
kurz und prägnant zu beschreiben.

Besonderheiten können sein:
- Nicht untersuchte Hauptkanäle: Begründung für
Nichtuntersuchung ist anzugeben.
- Nur teilweise untersuchte Hauptkanäle: Begründung für
unvollständige Untersuchung ist anzugeben.
- Zusätzlich aufgefundene Schächte oder Hauptkanäle:
Diese
Schächte bzw. Hauptkanäle sind nach dem vorgegebenen
Nummerierungssystem zu bezeichnen.
- Geänderter Hauptkanalverlauf: Bei erheblichen
Abweichungen
des Kanalverlaufs vom Befahrungsplan ist der vermutete
Verlauf einzuzeichnen.

Die schriftliche Dokumentation ist einschl. der
zugehörigen
Inspektionspläne spätestens 5 Arbeitstage nach
Abschluss
eines Inspektionsabschnittes gemeinsam mit der
Dokumentation der opt. Inspektion zu übergeben.
Menge: 1,000 Psch

**01.04.10 Dokumentation Besonderheiten Anschlussleitungen**
Für jeden Inspektionsabschnitt hat eine schriftliche
Dokumentation von Besonderheiten zu erfolgen, die
während
der opt.-Inspektion der Anschlussleitungen einschl.
Verzweigungen festgestellt werden. Diese
Besonderheiten sind
auf den Inspektionsplänen fortlaufend ab 1
durchzunummerieren und in einer separaten
Excel-Tabelle kurz
und prägnant zu beschreiben.

Besonderheiten können sein:
- Nicht untersuchte Anschlussleitungen einschl.
Verzweigungen:
Begründung für Nichtuntersuchung ist anzugeben.
- Nur teilweise untersuchte Anschlussleitungen einschl.
Verzweigungen: Begründung für unvollständige
Untersuchung
ist anzugeben.
- Zusätzlich aufgefundene Anschlussleitungen einschl.
Verzweigungen: Diese Leitungen sind nach dem
vorgegebenen
Nummerierungssystem zu bezeichnen.
- Geänderter Leitungsverlauf: Bei erheblichen
Abweichungen
des Leitungsverlaufs vom Befahrungsplan ist der
vermutete
Verlauf einzuzeichnen.

Die schriftliche Dokumentation ist einschl. der
zugehörigen
Inspektionspläne spätestens 5 Arbeitstage nach
Abschluss
eines Inspektionsabschnittes gemeinsam mit der
Dokumentation der opt. Inspektion zu übergeben.
Menge: 1,000 Psch

**01.04.15 Dokumentation der Inspektion Haltungen**
Dokumentation der Inspektion als Untersuchungsbericht
mit
Haltungsgrafik, DIN EN 13508-2, DWA-M 149-2, DWA-M
149-5,
je Haltung, als schriftlicher Bericht, einschl.
Überspielen der
Dateien auf Datenträger, Datenträger wird gesondert
vergütet,
Format PDF sowie XML, Abrechnung nach Anzahl Haltungen.
Menge: 177,000 St

**01.04.20 Dokumentation der Inspektion Leitungen**
Dokumentation der Inspektion sowie der Verlaufsmessung
als
Untersuchungsbericht mit Haltungsgrafik, DIN EN
13508-2,
DWA-M 149-2, DWA-M 149-5, je Leitung, als schriftlicher
Bericht, einschl. Überspielen der Dateien auf
Datenträger,
Datenträger wird gesondert vergütet, Format PDF sowie
XML,
Abrechnung nach Anzahl Leitungen.
Menge: 455,000 St

**01.04.25 Dokumentation auf Datenträger liefern**
Dokumentation der optischen Kanalinspektion, der
erforderlichen Abspielsoftware, diese muss ohne
zusätzliche
Installation lauffähig sein, auf mobilem
USB-Datenträger mit
ausreichender Speicherkapazität liefern und übergeben.
Menge: 1,000 Psch

**01.04.30 Plandokumentation im dxf-Format**
Dokumentation der Verlaufsmessungen zur Untersuchung
aller untersuchten Anschlussleitungen und Verzweigungen
in digitalem Format (dxf).
Dargestellt sein muss:
- Anschlussleitung bzw. Verzweigung in ihrem Verlauf ab
Hauptkanal oder ab Revisionsöffnung (Straßeneinlauf,
Regenfallrohr, Revisionsschacht oder
Gebäudeanschlusspunkt) einschl. aller Richtungswechsel
- Bezeichnung von Anfangs- und Endpunkt
- Nennweite, Material und Länge

Die dxf-Daten sind der Fachüberwachung mit den
Untersuchungsdaten auf mobiler Festplatte zu übergeben.

Der AN erhält vor Beginn der Untersuchungen einen
dxf-Plan mit den eingemessenen Schächten und
Straßeneinläufen übergeben. Dieser Plan dient als
Grundlage für die Verlaufsmessungen im Rahmen der
TV-Untersuchungen.

Die Abrechnung erfolgt pauschal.
Menge: 1,000 psch

### Titel 02 Heinzenberg

#### Bereich 02.01 Baustelleneinrichtung

**02.01.5 Einrichten, vorhalten und räumen**
Einrichten, vorhalten und räumen der gesamten
Baustelleneinrichtung, An- und Abtransport, Umsetzen
von
Abschnitt zu Abschnitt sowie das Vorhalten aller der
zur
vertragsmäßigen Durchführung notwendigen Geräte,
Werkzeuge und Betriebsmittel für sämtlich aufgeführte
Leistungen.

Vergütung in Teilbeträgen entsprechend der erbrachten
Leistung.

Die Pauschale wird während des Ausführungszeitraum nur
einmalig anerkannt und ist dementsprechend zu
kalkulieren.
Menge: 1,000 psch

**02.01.10 Verkehrssicherung**
Verkehrssichernde und verkehrsleitende Maßnahmen für
die
Dauer des Ausführungszeitraums gemäß den polizeilichen
Auflagen bzw. den Angaben der zuständigen
Verkehrsbehörde
(Ordnungsamt VG Kirner Land) durchführen, vorhalten und
beseitigen für sämtliche aufgeführte Leistungen.

Einzurechnen sind alle hierfür anfallenden Kosten, wie
Verhandlung mit der Verkehrsbehörde, aufstellen,
vorhalten und
beseitigen von Verkehrsschildern, Gebühren für
verkehrsrechtliche Anordnungen, sichern und beleuchten
der
einzelnen Baustellen.
Menge: 1,000 psch

**02.01.15 Lichtsignalanlage aufstellen, räumen**
Transportable Lichtsignalanlage, temporär, auf- und
abbauen,
warten, für Richtungswechsel, Anzahl Signalgeber '2'
St, mit
automatischer Steuerung, Lichtsignalanlagen mit
Signalsicherungen und Verkehrsabhängigkeit Typ C, TL
Transportable Lichtsignalanlagen, einschließlich
Programmierung, Stromversorgung mit Batteriebetrieb,
Abstand
Lichtsignalanlage bis zu '150' m.
Menge: 2,000 St

**02.01.20 Lichtzeichenanlage vorhalten, umsetzen und betreiben**
Vorgenannte Lichtzeichenanlage vorhalten, umsetzen und
betreiben. Abgerechnet wird je Einsatztag von 24 h.
Menge: 2,000 d

#### Bereich 02.02 Kanalreinigung

**02.02.5 Reinigung Schachtbauwerk**
Schacht, einschl. Schmutzfänger, rund, aus Beton in
Mischwasser-, Regenwasser- bzw. Schmutzwasserkanal
reinigen im Hochdruckstrahlverfahren, als Vorlauf für
optische
Inspektion, Abfall aufsaugen und laden, mit
Wasserrückgewinnung, Transport und Entsorgung der
Abfälle
zur Kläranlage Kirn werden nicht gesondert vergütet,
DN 1000,
Tiefe bis 5 m, Einstiegsöffnung rund, Durchmesser 625
mm,
Deckel lose, Klasse D 400 DIN EN 124-1
Menge: 20,000 St

**02.02.10 Reinigung, MW-, RW- und SW-Kanal, Kreis, bis DN 300**
Abwasserkanal reinigen, Mischwasser, Regenwasser,
Schmutzwasser, Kreisquerschnitt, im
Hochdruckstrahlverfahren,
als Vorlauf für optische Inspektion, Abfall aufsaugen
und laden,
mit Wasser- rückgewinnung, bis DN 300,
Verschmutzungsgrad
bis 15 %, Transport der Feststoffe zur Kläranlage Kirn
werden
nicht gesondert vergütet.
Menge: 870,000 m

#### Bereich 02.03 Opt. Inspektion

*Hinweis*
Damit die Videodateien im GIS des Auftraggebers
automatisiert
verarbeitet werden können sind diese zwingend nach
folgendem Muster zu benennen.

Haltungsname-
Datum[JJJJMMTT]-
Inspektionsrichtung[I oder G].
Dateiendung

Beispiel:
M40OBSS-20220816-I.mpeg

**02.03.5 Inspektion Hauptkanal, TV-Kamera, Kreis, bis DN 300**
Optische Inspektion des Abwasserkanales, DIN EN
13508-2,
DWA-M 149-2, DWA-M 149-5, Mischwasser-, Regenwasser-
bzw. Schmutzwasserkanal, mit TV-Kamera auf Fahrwagen,
mit
Drehschwenkkopf und Zoom, mit aufrechtem und
seitenrichtigem Bild, Ergebnisse dokumentieren,
Dokumentation
wird gesondert vergütet,
bis DN 300.
Menge: 870,000 m

*Hinweis*
Es sind alle vorhandenen Anschlussleitungen in den
Haltungen
und in den Schachtbauwerken bis zur Grundstücksgrenze
zu
inspizieren.
Sollten im Privatbereich Revisionsschächte an der
Geländeoberfläche erkennbar sein, so ist die
opt.-Inspektion bis
zum Revisionsschacht durchzuführen.

Das technisch bedingte Umsetzen des Fahrzeuges zur
Durchführung einer Inspektion von der Gegenseite (z.B.
von
einem Straßenablauf) ist in den Einheitspreis
einzukalkulieren.

Ebenfalls ist der anfallende Aufwand für evt.anfallende
Reinigungen an der Kamera in den Einheitspreis
einzurechnen.

**02.03.10 Inspektion Anschlussleitung, SAT-Kamera, Verlaufsmessung, bis DN 200, bis 2,0m**
*** Bezugsbeschreibung
Optische Inspektion von Anschlussleitungen,
DIN EN 13508-2, DWA-M 149-2, DWA-M 149-5, Mischwasser-,
Regenwasser- bzw. Schmutzwasserkanal, mit
Satellitenkamera
auf Fahrwagen oder Farbschiebekamera, abbiegefähig, mit
Drehschwenkkopf und Zoom, mit aufrechtem und
seitenrichtigem Bild, Leitungsverlauf messen / 3D
Verlaufsmessung, Verfahren mit Lagesensoren, mit
kontinuierlicher Lageerfassung, Ergebnisse
dokumentieren,
Dokumentation wird gesondert vergütet

Hauptkanal: alle Nennweiten
Nennweite der Anschlussleitungen: DN 100 bis DN 200
Länge der Anschlussleitungen: bis 2,00 m
Menge: 10,000 St

**02.03.15 Inspektion Anschlussleitung, SAT-Kamera, Verlaufsmessung, bis DN 200, > 2,0m bis 6,0m**
*** wie Position 02.03.10
Länge der Anschlussleitungen: > 2,0m bis 6,00 m
Menge: 20,000 St

**02.03.20 Inspektion Anschlussleitung, SAT-Kamera, Verlaufsmessung, bis DN 200, > 6,0m bis 10,0m**
*** wie Position 02.03.10
Länge der Anschlussleitungen: > 6,0m bis 10,00 m
Menge: 8,000 St

**02.03.25 Zulage, Inspektion Anschlussleitung, SAT-Kamera, je weiterer lfdm**
Zulage,

für jeden weiteren lfdm des Einsatzes der
Satellitenkamera oder
Farbschiebekamera über eine Leitungslänge von 10,0m
hinaus.
Menge: 20,000 m

#### Bereich 02.04 Dokumentation

*Hinweis*
Es wird ausdrücklich darauf hingewiesen, dass die vom
AN
übergebenen Dokumentationsunterlagen als maßgebende
Grundlage für die Anerkennung der vom AN erbrachten
Leistungen gelten. Die Unterlagen werden nach Übergabe
geprüft. Insbesondere die übergebenen XML-Daten werden
mit
einem Prüfprogramm getestet. Bei auftretenden
Fehlermeldungen wird das Fehlerprotokoll umgehend an
den
AN übermittelt. Die Fehler sind durch den AN zu
korrigieren und
die korrigierte XML-Datei ist innerhalb von 5
Arbeitstagen erneut
zur Prüfung zu übergeben.

Sollten unverhältnismäßig hohe Aufwendungen für die
wiederholte Prüfung von fehlerhaften oder
unvollständigen
Dokumentationsunterlagen entstehen, so werden die
Kosten für
den zusätzlichen Prüfungsaufwand an den AN weiter
berechnet.

**02.04.5 Dokumentation Besonderheiten Hauptkanäle**
Für jeden Inspektionsabschnitt hat eine schriftliche
Dokumentation von Besonderheiten zu erfolgen, die
während
der opt.-Inspektion der Hauptkanäle festgestellt
werden. Diese
umfasst die zum Inspektionsabschnitt zugehörigen
Inspektionspläne mit handschriftlichen Eintragungen
sowie eine
Excel-Tabelle mit Eintragung der Besonderheiten.
Die Besonderheiten sind auf den Inspektionsplänen
fortlaufend
ab 1 durchzunummerieren und in einer separaten
Excel-Tabelle
kurz und prägnant zu beschreiben.

Besonderheiten können sein:
- Nicht untersuchte Hauptkanäle: Begründung für
Nichtuntersuchung ist anzugeben.
- Nur teilweise untersuchte Hauptkanäle: Begründung für
unvollständige Untersuchung ist anzugeben.
- Zusätzlich aufgefundene Schächte oder Hauptkanäle:
Diese
Schächte bzw. Hauptkanäle sind nach dem vorgegebenen
Nummerierungssystem zu bezeichnen.
- Geänderter Hauptkanalverlauf: Bei erheblichen
Abweichungen
des Kanalverlaufs vom Befahrungsplan ist der vermutete
Verlauf einzuzeichnen.

Die schriftliche Dokumentation ist einschl. der
zugehörigen
Inspektionspläne spätestens 5 Arbeitstage nach
Abschluss
eines Inspektionsabschnittes gemeinsam mit der
Dokumentation der opt. Inspektion zu übergeben.
Menge: 1,000 Psch

**02.04.10 Dokumentation Besonderheiten Anschlussleitungen**
Für jeden Inspektionsabschnitt hat eine schriftliche
Dokumentation von Besonderheiten zu erfolgen, die
während
der opt.-Inspektion der Anschlussleitungen einschl.
Verzweigungen festgestellt werden. Diese
Besonderheiten sind
auf den Inspektionsplänen fortlaufend ab 1
durchzunummerieren und in einer separaten
Excel-Tabelle kurz
und prägnant zu beschreiben.

Besonderheiten können sein:
- Nicht untersuchte Anschlussleitungen einschl.
Verzweigungen:
Begründung für Nichtuntersuchung ist anzugeben.
- Nur teilweise untersuchte Anschlussleitungen einschl.
Verzweigungen: Begründung für unvollständige
Untersuchung
ist anzugeben.
- Zusätzlich aufgefundene Anschlussleitungen einschl.
Verzweigungen: Diese Leitungen sind nach dem
vorgegebenen
Nummerierungssystem zu bezeichnen.
- Geänderter Leitungsverlauf: Bei erheblichen
Abweichungen
des Leitungsverlaufs vom Befahrungsplan ist der
vermutete
Verlauf einzuzeichnen.

Die schriftliche Dokumentation ist einschl. der
zugehörigen
Inspektionspläne spätestens 5 Arbeitstage nach
Abschluss
eines Inspektionsabschnittes gemeinsam mit der
Dokumentation der opt. Inspektion zu übergeben.
Menge: 1,000 Psch

**02.04.15 Dokumentation der Inspektion Haltungen**
Dokumentation der Inspektion als Untersuchungsbericht
mit
Haltungsgrafik, DIN EN 13508-2, DWA-M 149-2, DWA-M
149-5,
je Haltung, als schriftlicher Bericht, einschl.
Überspielen der
Dateien auf Datenträger, Datenträger wird gesondert
vergütet,
Format PDF sowie XML, Abrechnung nach Anzahl Haltungen.
Menge: 20,000 St

**02.04.20 Dokumentation der Inspektion Leitungen**
Dokumentation der Inspektion sowie der Verlaufsmessung
als
Untersuchungsbericht mit Haltungsgrafik, DIN EN
13508-2,
DWA-M 149-2, DWA-M 149-5, je Leitung, als schriftlicher
Bericht, einschl. Überspielen der Dateien auf
Datenträger,
Datenträger wird gesondert vergütet, Format PDF sowie
XML,
Abrechnung nach Anzahl Leitungen.
Menge: 38,000 St

**02.04.25 Dokumentation auf Datenträger liefern**
Dokumentation der optischen Kanalinspektion, der
erforderlichen Abspielsoftware, diese muss ohne
zusätzliche
Installation lauffähig sein, auf mobilem
USB-Datenträger mit
ausreichender Speicherkapazität liefern und übergeben.
Menge: 1,000 Psch

**02.04.30 Plandokumentation im dxf-Format**
Dokumentation der Verlaufsmessungen zur Untersuchung
aller untersuchten Anschlussleitungen und Verzweigungen
in digitalem Format (dxf).
Dargestellt sein muss:
- Anschlussleitung bzw. Verzweigung in ihrem Verlauf ab
Hauptkanal oder ab Revisionsöffnung (Straßeneinlauf,
Regenfallrohr, Revisionsschacht oder
Gebäudeanschlusspunkt) einschl. aller Richtungswechsel
- Bezeichnung von Anfangs- und Endpunkt
- Nennweite, Material und Länge

Die dxf-Daten sind der Fachüberwachung mit den
Untersuchungsdaten auf mobiler Festplatte zu übergeben.

Der AN erhält vor Beginn der Untersuchungen einen
dxf-Plan mit den eingemessenen Schächten und
Straßeneinläufen übergeben. Dieser Plan dient als
Grundlage für die Verlaufsmessungen im Rahmen der
TV-Untersuchungen.

Die Abrechnung erfolgt pauschal.
Menge: 1,000 psch

### Titel 03 Horbach

#### Bereich 03.01 Baustelleneinrichtung

**03.01.5 Einrichten, vorhalten und räumen**
Einrichten, vorhalten und räumen der gesamten
Baustelleneinrichtung, An- und Abtransport, Umsetzen
von
Abschnitt zu Abschnitt sowie das Vorhalten aller der
zur
vertragsmäßigen Durchführung notwendigen Geräte,
Werkzeuge und Betriebsmittel für sämtlich aufgeführte
Leistungen.

Vergütung in Teilbeträgen entsprechend der erbrachten
Leistung.

Die Pauschale wird während des Ausführungszeitraum nur
einmalig anerkannt und ist dementsprechend zu
kalkulieren.
Menge: 1,000 psch

**03.01.10 Verkehrssicherung**
Verkehrssichernde und verkehrsleitende Maßnahmen für
die
Dauer des Ausführungszeitraums gemäß den polizeilichen
Auflagen bzw. den Angaben der zuständigen
Verkehrsbehörde
(Ordnungsamt VG Kirner Land) durchführen, vorhalten und
beseitigen für sämtliche aufgeführte Leistungen.

Einzurechnen sind alle hierfür anfallenden Kosten, wie
Verhandlung mit der Verkehrsbehörde, aufstellen,
vorhalten und
beseitigen von Verkehrsschildern, Gebühren für
verkehrsrechtliche Anordnungen, sichern und beleuchten
der
einzelnen Baustellen.
Menge: 1,000 psch

#### Bereich 03.02 Kanalreinigung

**03.02.5 Reinigung Schachtbauwerk**
Schacht, einschl. Schmutzfänger, rund, aus Beton in
Mischwasser-, Regenwasser- bzw. Schmutzwasserkanal
reinigen im Hochdruckstrahlverfahren, als Vorlauf für
optische
Inspektion, Abfall aufsaugen und laden, mit
Wasserrückgewinnung, Transport und Entsorgung der
Abfälle
zur Kläranlage Kirn werden nicht gesondert vergütet,
DN 1000,
Tiefe bis 5 m, Einstiegsöffnung rund, Durchmesser 625
mm,
Deckel lose, Klasse D 400 DIN EN 124-1
Menge: 26,000 St

**03.02.10 Reinigung, MW-, RW- und SW-Kanal, Kreis, bis DN 300**
*** Bezugsbeschreibung
Abwasserkanal reinigen, Mischwasser, Regenwasser,
Schmutzwasser, Kreisquerschnitt, im
Hochdruckstrahlverfahren,
als Vorlauf für optische Inspektion, Abfall aufsaugen
und laden,
mit Wasser- rückgewinnung, bis DN 300,
Verschmutzungsgrad
bis 15 %, Transport der Feststoffe zur Kläranlage Kirn
werden
nicht gesondert vergütet.
Menge: 835,000 m

**03.02.15 Reinigung, MW-, RW- und SW-Kanal, Kreis, > DN 300 bis DN 600**
*** wie Position 03.02.10
Durchmesser Kanal > DN 300 - DN 600
Menge: 215,000 m

#### Bereich 03.03 Opt. Inspektion

*Hinweis*
Damit die Videodateien im GIS des Auftraggebers
automatisiert
verarbeitet werden können sind diese zwingend nach
folgendem Muster zu benennen.

Haltungsname-
Datum[JJJJMMTT]-
Inspektionsrichtung[I oder G].
Dateiendung

Beispiel:
M40OBSS-20220816-I.mpeg

**03.03.5 Inspektion Hauptkanal, TV-Kamera, Kreis, bis DN 300**
*** Bezugsbeschreibung
Optische Inspektion des Abwasserkanales, DIN EN
13508-2,
DWA-M 149-2, DWA-M 149-5, Mischwasser-, Regenwasser-
bzw. Schmutzwasserkanal, mit TV-Kamera auf Fahrwagen,
mit
Drehschwenkkopf und Zoom, mit aufrechtem und
seitenrichtigem Bild, Ergebnisse dokumentieren,
Dokumentation
wird gesondert vergütet,
bis DN 300.
Menge: 835,000 m

**03.03.10 Inspektion Hauptkanal, TV-Kamera, Kreis, > DN 300 - DN 600**
*** wie Position 03.03.5
Durchmesser Kanal > DN 300 - DN 600
Menge: 215,000 m

*Hinweis*
Es sind alle vorhandenen Anschlussleitungen in den
Haltungen
und in den Schachtbauwerken bis zur Grundstücksgrenze
zu
inspizieren.
Sollten im Privatbereich Revisionsschächte an der
Geländeoberfläche erkennbar sein, so ist die
opt.-Inspektion bis
zum Revisionsschacht durchzuführen.

Das technisch bedingte Umsetzen des Fahrzeuges zur
Durchführung einer Inspektion von der Gegenseite (z.B.
von
einem Straßenablauf) ist in den Einheitspreis
einzukalkulieren.

Ebenfalls ist der anfallende Aufwand für evt.anfallende
Reinigungen an der Kamera in den Einheitspreis
einzurechnen.

**03.03.15 Inspektion Anschlussleitung, SAT-Kamera, Verlaufsmessung, bis DN 200, bis 2,0m**
*** Bezugsbeschreibung
Optische Inspektion von Anschlussleitungen,
DIN EN 13508-2, DWA-M 149-2, DWA-M 149-5, Mischwasser-,
Regenwasser- bzw. Schmutzwasserkanal, mit
Satellitenkamera
auf Fahrwagen oder Farbschiebekamera, abbiegefähig, mit
Drehschwenkkopf und Zoom, mit aufrechtem und
seitenrichtigem Bild, Leitungsverlauf messen / 3D
Verlaufsmessung, Verfahren mit Lagesensoren, mit
kontinuierlicher Lageerfassung, Ergebnisse
dokumentieren,
Dokumentation wird gesondert vergütet

Hauptkanal: alle Nennweiten
Nennweite der Anschlussleitungen: DN 100 bis DN 200
Länge der Anschlussleitungen: bis 2,00 m
Menge: 15,000 St

**03.03.20 Inspektion Anschlussleitung, SAT-Kamera, Verlaufsmessung, bis DN 200, > 2,0m bis 6,0m**
*** wie Position 03.03.15
Länge der Anschlussleitungen: > 2,0m bis 6,00 m
Menge: 30,000 St

**03.03.25 Inspektion Anschlussleitung, SAT-Kamera, Verlaufsmessung, bis DN 200, > 6,0m bis 10,0m**
*** wie Position 03.03.15
Länge der Anschlussleitungen: > 6,0m bis 10,00 m
Menge: 10,000 St

**03.03.30 Zulage, Inspektion Anschlussleitung, SAT-Kamera, je weiterer lfdm**
Zulage,

für jeden weiteren lfdm des Einsatzes der
Satellitenkamera oder
Farbschiebekamera über eine Leitungslänge von 10,0m
hinaus.
Menge: 20,000 m

#### Bereich 03.04 Dokumentation

*Hinweis*
Es wird ausdrücklich darauf hingewiesen, dass die vom
AN
übergebenen Dokumentationsunterlagen als maßgebende
Grundlage für die Anerkennung der vom AN erbrachten
Leistungen gelten. Die Unterlagen werden nach Übergabe
geprüft. Insbesondere die übergebenen XML-Daten werden
mit
einem Prüfprogramm getestet. Bei auftretenden
Fehlermeldungen wird das Fehlerprotokoll umgehend an
den
AN übermittelt. Die Fehler sind durch den AN zu
korrigieren und
die korrigierte XML-Datei ist innerhalb von 5
Arbeitstagen erneut
zur Prüfung zu übergeben.

Sollten unverhältnismäßig hohe Aufwendungen für die
wiederholte Prüfung von fehlerhaften oder
unvollständigen
Dokumentationsunterlagen entstehen, so werden die
Kosten für
den zusätzlichen Prüfungsaufwand an den AN weiter
berechnet.

**03.04.5 Dokumentation Besonderheiten Hauptkanäle**
Für jeden Inspektionsabschnitt hat eine schriftliche
Dokumentation von Besonderheiten zu erfolgen, die
während
der opt.-Inspektion der Hauptkanäle festgestellt
werden. Diese
umfasst die zum Inspektionsabschnitt zugehörigen
Inspektionspläne mit handschriftlichen Eintragungen
sowie eine
Excel-Tabelle mit Eintragung der Besonderheiten.
Die Besonderheiten sind auf den Inspektionsplänen
fortlaufend
ab 1 durchzunummerieren und in einer separaten
Excel-Tabelle
kurz und prägnant zu beschreiben.

Besonderheiten können sein:
- Nicht untersuchte Hauptkanäle: Begründung für
Nichtuntersuchung ist anzugeben.
- Nur teilweise untersuchte Hauptkanäle: Begründung für
unvollständige Untersuchung ist anzugeben.
- Zusätzlich aufgefundene Schächte oder Hauptkanäle:
Diese
Schächte bzw. Hauptkanäle sind nach dem vorgegebenen
Nummerierungssystem zu bezeichnen.
- Geänderter Hauptkanalverlauf: Bei erheblichen
Abweichungen
des Kanalverlaufs vom Befahrungsplan ist der vermutete
Verlauf einzuzeichnen.

Die schriftliche Dokumentation ist einschl. der
zugehörigen
Inspektionspläne spätestens 5 Arbeitstage nach
Abschluss
eines Inspektionsabschnittes gemeinsam mit der
Dokumentation der opt. Inspektion zu übergeben.
Menge: 1,000 Psch

**03.04.10 Dokumentation Besonderheiten Anschlussleitungen**
Für jeden Inspektionsabschnitt hat eine schriftliche
Dokumentation von Besonderheiten zu erfolgen, die
während
der opt.-Inspektion der Anschlussleitungen einschl.
Verzweigungen festgestellt werden. Diese
Besonderheiten sind
auf den Inspektionsplänen fortlaufend ab 1
durchzunummerieren und in einer separaten
Excel-Tabelle kurz
und prägnant zu beschreiben.

Besonderheiten können sein:
- Nicht untersuchte Anschlussleitungen einschl.
Verzweigungen:
Begründung für Nichtuntersuchung ist anzugeben.
- Nur teilweise untersuchte Anschlussleitungen einschl.
Verzweigungen: Begründung für unvollständige
Untersuchung
ist anzugeben.
- Zusätzlich aufgefundene Anschlussleitungen einschl.
Verzweigungen: Diese Leitungen sind nach dem
vorgegebenen
Nummerierungssystem zu bezeichnen.
- Geänderter Leitungsverlauf: Bei erheblichen
Abweichungen
des Leitungsverlaufs vom Befahrungsplan ist der
vermutete
Verlauf einzuzeichnen.

Die schriftliche Dokumentation ist einschl. der
zugehörigen
Inspektionspläne spätestens 5 Arbeitstage nach
Abschluss
eines Inspektionsabschnittes gemeinsam mit der
Dokumentation der opt. Inspektion zu übergeben.
Menge: 1,000 Psch

**03.04.15 Dokumentation der Inspektion Haltungen**
Dokumentation der Inspektion als Untersuchungsbericht
mit
Haltungsgrafik, DIN EN 13508-2, DWA-M 149-2, DWA-M
149-5,
je Haltung, als schriftlicher Bericht, einschl.
Überspielen der
Dateien auf Datenträger, Datenträger wird gesondert
vergütet,
Format PDF sowie XML, Abrechnung nach Anzahl Haltungen.
Menge: 30,000 St

**03.04.20 Dokumentation der Inspektion Leitungen**
Dokumentation der Inspektion sowie der Verlaufsmessung
als
Untersuchungsbericht mit Haltungsgrafik, DIN EN
13508-2,
DWA-M 149-2, DWA-M 149-5, je Leitung, als schriftlicher
Bericht, einschl. Überspielen der Dateien auf
Datenträger,
Datenträger wird gesondert vergütet, Format PDF sowie
XML,
Abrechnung nach Anzahl Leitungen.
Menge: 55,000 St

**03.04.25 Dokumentation auf Datenträger liefern**
Dokumentation der optischen Kanalinspektion, der
erforderlichen Abspielsoftware, diese muss ohne
zusätzliche
Installation lauffähig sein, auf mobilem
USB-Datenträger mit
ausreichender Speicherkapazität liefern und übergeben.
Menge: 1,000 Psch

**03.04.30 Plandokumentation im dxf-Format**
Dokumentation der Verlaufsmessungen zur Untersuchung
aller untersuchten Anschlussleitungen und Verzweigungen
in digitalem Format (dxf).
Dargestellt sein muss:
- Anschlussleitung bzw. Verzweigung in ihrem Verlauf ab
Hauptkanal oder ab Revisionsöffnung (Straßeneinlauf,
Regenfallrohr, Revisionsschacht oder
Gebäudeanschlusspunkt) einschl. aller Richtungswechsel
- Bezeichnung von Anfangs- und Endpunkt
- Nennweite, Material und Länge

Die dxf-Daten sind der Fachüberwachung mit den
Untersuchungsdaten auf mobiler Festplatte zu übergeben.

Der AN erhält vor Beginn der Untersuchungen einen
dxf-Plan mit den eingemessenen Schächten und
Straßeneinläufen übergeben. Dieser Plan dient als
Grundlage für die Verlaufsmessungen im Rahmen der
TV-Untersuchungen.

Die Abrechnung erfolgt pauschal.
Menge: 1,000 psch

### Titel 04 Horbach, VBS

#### Bereich 04.01 Baustelleneinrichtung

**04.01.5 Einrichten, vorhalten und räumen**
Einrichten, vorhalten und räumen der gesamten
Baustelleneinrichtung, An- und Abtransport, Umsetzen
von
Abschnitt zu Abschnitt sowie das Vorhalten aller der
zur
vertragsmäßigen Durchführung notwendigen Geräte,
Werkzeuge und Betriebsmittel für sämtlich aufgeführte
Leistungen.

Vergütung in Teilbeträgen entsprechend der erbrachten
Leistung.

Die Pauschale wird während des Ausführungszeitraum nur
einmalig anerkannt und ist dementsprechend zu
kalkulieren.
Menge: 1,000 psch

**04.01.10 Verkehrssicherung**
Verkehrssichernde und verkehrsleitende Maßnahmen für
die
Dauer des Ausführungszeitraums gemäß den polizeilichen
Auflagen bzw. den Angaben der zuständigen
Verkehrsbehörde
(Ordnungsamt VG Kirner Land) durchführen, vorhalten und
beseitigen für sämtliche aufgeführte Leistungen.

Einzurechnen sind alle hierfür anfallenden Kosten, wie
Verhandlung mit der Verkehrsbehörde, aufstellen,
vorhalten und
beseitigen von Verkehrsschildern, Gebühren für
verkehrsrechtliche Anordnungen, sichern und beleuchten
der
einzelnen Baustellen.
Menge: 1,000 psch

#### Bereich 04.02 Kanalreinigung

**04.02.5 Reinigung Schachtbauwerk**
Schacht, einschl. Schmutzfänger, rund, aus Beton in
Mischwasser-, Regenwasser- bzw. Schmutzwasserkanal
reinigen im Hochdruckstrahlverfahren, als Vorlauf für
optische
Inspektion, Abfall aufsaugen und laden, mit
Wasserrückgewinnung, Transport und Entsorgung der
Abfälle
zur Kläranlage Kirn werden nicht gesondert vergütet,
DN 1000,
Tiefe bis 5 m, Einstiegsöffnung rund, Durchmesser 625
mm,
Deckel lose, Klasse D 400 DIN EN 124-1
Menge: 15,000 St

**04.02.10 Reinigung, MW-, RW- und SW-Kanal, Kreis, bis DN 300**
Abwasserkanal reinigen, Mischwasser, Regenwasser,
Schmutzwasser, Kreisquerschnitt, im
Hochdruckstrahlverfahren,
als Vorlauf für optische Inspektion, Abfall aufsaugen
und laden,
mit Wasser- rückgewinnung, bis DN 300,
Verschmutzungsgrad
bis 15 %, Transport der Feststoffe zur Kläranlage Kirn
werden
nicht gesondert vergütet.
Menge: 1410,000 m

#### Bereich 04.03 Opt. Inspektion

*Hinweis*
Damit die Videodateien im GIS des Auftraggebers
automatisiert
verarbeitet werden können sind diese zwingend nach
folgendem Muster zu benennen.

Haltungsname-
Datum[JJJJMMTT]-
Inspektionsrichtung[I oder G].
Dateiendung

Beispiel:
M40OBSS-20220816-I.mpeg

**04.03.5 Inspektion Hauptkanal, TV-Kamera, Kreis, bis DN 300**
Optische Inspektion des Abwasserkanales, DIN EN
13508-2,
DWA-M 149-2, DWA-M 149-5, Mischwasser-, Regenwasser-
bzw. Schmutzwasserkanal, mit TV-Kamera auf Fahrwagen,
mit
Drehschwenkkopf und Zoom, mit aufrechtem und
seitenrichtigem Bild, Ergebnisse dokumentieren,
Dokumentation
wird gesondert vergütet,
bis DN 300.
Menge: 1410,000 m

#### Bereich 04.04 Dokumentation

*Hinweis*
Es wird ausdrücklich darauf hingewiesen, dass die vom
AN
übergebenen Dokumentationsunterlagen als maßgebende
Grundlage für die Anerkennung der vom AN erbrachten
Leistungen gelten. Die Unterlagen werden nach Übergabe
geprüft. Insbesondere die übergebenen XML-Daten werden
mit
einem Prüfprogramm getestet. Bei auftretenden
Fehlermeldungen wird das Fehlerprotokoll umgehend an
den
AN übermittelt. Die Fehler sind durch den AN zu
korrigieren und
die korrigierte XML-Datei ist innerhalb von 5
Arbeitstagen erneut
zur Prüfung zu übergeben.

Sollten unverhältnismäßig hohe Aufwendungen für die
wiederholte Prüfung von fehlerhaften oder
unvollständigen
Dokumentationsunterlagen entstehen, so werden die
Kosten für
den zusätzlichen Prüfungsaufwand an den AN weiter
berechnet.

**04.04.5 Dokumentation Besonderheiten Hauptkanäle**
Für jeden Inspektionsabschnitt hat eine schriftliche
Dokumentation von Besonderheiten zu erfolgen, die
während
der opt.-Inspektion der Hauptkanäle festgestellt
werden. Diese
umfasst die zum Inspektionsabschnitt zugehörigen
Inspektionspläne mit handschriftlichen Eintragungen
sowie eine
Excel-Tabelle mit Eintragung der Besonderheiten.
Die Besonderheiten sind auf den Inspektionsplänen
fortlaufend
ab 1 durchzunummerieren und in einer separaten
Excel-Tabelle
kurz und prägnant zu beschreiben.

Besonderheiten können sein:
- Nicht untersuchte Hauptkanäle: Begründung für
Nichtuntersuchung ist anzugeben.
- Nur teilweise untersuchte Hauptkanäle: Begründung für
unvollständige Untersuchung ist anzugeben.
- Zusätzlich aufgefundene Schächte oder Hauptkanäle:
Diese
Schächte bzw. Hauptkanäle sind nach dem vorgegebenen
Nummerierungssystem zu bezeichnen.
- Geänderter Hauptkanalverlauf: Bei erheblichen
Abweichungen
des Kanalverlaufs vom Befahrungsplan ist der vermutete
Verlauf einzuzeichnen.

Die schriftliche Dokumentation ist einschl. der
zugehörigen
Inspektionspläne spätestens 5 Arbeitstage nach
Abschluss
eines Inspektionsabschnittes gemeinsam mit der
Dokumentation der opt. Inspektion zu übergeben.
Menge: 1,000 Psch

**04.04.10 Dokumentation der Inspektion Haltungen**
Dokumentation der Inspektion als Untersuchungsbericht
mit
Haltungsgrafik, DIN EN 13508-2, DWA-M 149-2, DWA-M
149-5,
je Haltung, als schriftlicher Bericht, einschl.
Überspielen der
Dateien auf Datenträger, Datenträger wird gesondert
vergütet,
Format PDF sowie XML, Abrechnung nach Anzahl Haltungen.
Menge: 15,000 St

**04.04.15 Dokumentation auf Datenträger liefern**
Dokumentation der optischen Kanalinspektion, der
erforderlichen Abspielsoftware, diese muss ohne
zusätzliche
Installation lauffähig sein, auf mobilem
USB-Datenträger mit
ausreichender Speicherkapazität liefern und übergeben.
Menge: 1,000 Psch

**04.04.20 Plandokumentation im dxf-Format**
Dokumentation der Verlaufsmessungen zur Untersuchung
aller untersuchten Anschlussleitungen und Verzweigungen
in digitalem Format (dxf).
Dargestellt sein muss:
- Anschlussleitung bzw. Verzweigung in ihrem Verlauf ab
Hauptkanal oder ab Revisionsöffnung (Straßeneinlauf,
Regenfallrohr, Revisionsschacht oder
Gebäudeanschlusspunkt) einschl. aller Richtungswechsel
- Bezeichnung von Anfangs- und Endpunkt
- Nennweite, Material und Länge

Die dxf-Daten sind der Fachüberwachung mit den
Untersuchungsdaten auf mobiler Festplatte zu übergeben.

Der AN erhält vor Beginn der Untersuchungen einen
dxf-Plan mit den eingemessenen Schächten und
Straßeneinläufen übergeben. Dieser Plan dient als
Grundlage für die Verlaufsmessungen im Rahmen der
TV-Untersuchungen.

Die Abrechnung erfolgt pauschal.
Menge: 1,000 psch

### Titel 05 Kirn (Teilgebiet)

#### Bereich 05.01 Baustelleneinrichtung

**05.01.5 Einrichten, vorhalten und räumen**
Einrichten, vorhalten und räumen der gesamten
Baustelleneinrichtung, An- und Abtransport, Umsetzen
von
Abschnitt zu Abschnitt sowie das Vorhalten aller der
zur
vertragsmäßigen Durchführung notwendigen Geräte,
Werkzeuge und Betriebsmittel für sämtlich aufgeführte
Leistungen.

Vergütung in Teilbeträgen entsprechend der erbrachten
Leistung.

Die Pauschale wird während des Ausführungszeitraum nur
einmalig anerkannt und ist dementsprechend zu
kalkulieren.
Menge: 1,000 psch

**05.01.10 Verkehrssicherung**
Verkehrssichernde und verkehrsleitende Maßnahmen für
die
Dauer des Ausführungszeitraums gemäß den polizeilichen
Auflagen bzw. den Angaben der zuständigen
Verkehrsbehörde
(Ordnungsamt VG Kirner Land) durchführen, vorhalten und
beseitigen für sämtliche aufgeführte Leistungen.

Einzurechnen sind alle hierfür anfallenden Kosten, wie
Verhandlung mit der Verkehrsbehörde, aufstellen,
vorhalten und
beseitigen von Verkehrsschildern, Gebühren für
verkehrsrechtliche Anordnungen, sichern und beleuchten
der
einzelnen Baustellen.
Menge: 1,000 psch

**05.01.15 Lichtsignalanlage aufstellen, räumen**
Transportable Lichtsignalanlage, temporär, auf- und
abbauen,
warten, für Richtungswechsel, Anzahl Signalgeber '2'
St, mit
automatischer Steuerung, Lichtsignalanlagen mit
Signalsicherungen und Verkehrsabhängigkeit Typ C, TL
Transportable Lichtsignalanlagen, einschließlich
Programmierung, Stromversorgung mit Batteriebetrieb,
Abstand
Lichtsignalanlage bis zu '150' m.
Menge: 5,000 St

**05.01.20 Lichtzeichenanlage vorhalten, umsetzen und betreiben**
Vorgenannte Lichtzeichenanlage vorhalten, umsetzen und
betreiben. Abgerechnet wird je Einsatztag von 24 h.
Menge: 5,000 d

#### Bereich 05.02 Kanalreinigung

**05.02.5 Reinigung Schachtbauwerk**
Schacht, einschl. Schmutzfänger, rund, aus Beton in
Mischwasser-, Regenwasser- bzw. Schmutzwasserkanal
reinigen im Hochdruckstrahlverfahren, als Vorlauf für
optische
Inspektion, Abfall aufsaugen und laden, mit
Wasserrückgewinnung, Transport und Entsorgung der
Abfälle
zur Kläranlage Kirn werden nicht gesondert vergütet,
DN 1000,
Tiefe bis 5 m, Einstiegsöffnung rund, Durchmesser 625
mm,
Deckel lose, Klasse D 400 DIN EN 124-1
Menge: 150,000 St

**05.02.10 Reinigung, MW-, RW- und SW-Kanal, Kreis, bis DN 300**
*** Bezugsbeschreibung
Abwasserkanal reinigen, Mischwasser, Regenwasser,
Schmutzwasser, Kreisquerschnitt, im
Hochdruckstrahlverfahren,
als Vorlauf für optische Inspektion, Abfall aufsaugen
und laden,
mit Wasser- rückgewinnung, bis DN 300,
Verschmutzungsgrad
bis 15 %, Transport der Feststoffe zur Kläranlage Kirn
werden
nicht gesondert vergütet.
Menge: 2920,000 m

**05.02.15 Reinigung, MW-, RW- und SW-Kanal, Kreis, > DN 300 bis DN 600**
*** wie Position 05.02.10
Durchmesser Kanal > DN 300 - DN 600
Menge: 1475,000 m

**05.02.20 Reinigung, MW-, RW- und SW-Kanal, Kreis, > DN 600 bis DN 900**
*** wie Position 05.02.10
Durchmesser Kanal > DN 600 - DN 900
Menge: 150,000 m

**05.02.25 Reinigung, MW-, RW- und SW-Kanal, Kreis, > DN 900 bis DN 1200**
*** wie Position 05.02.10
Durchmesser Kanal > DN 900 - DN 1200
Menge: 60,000 m

#### Bereich 05.03 Opt. Inspektion

*Hinweis*
Damit die Videodateien im GIS des Auftraggebers
automatisiert
verarbeitet werden können sind diese zwingend nach
folgendem Muster zu benennen.

Haltungsname-
Datum[JJJJMMTT]-
Inspektionsrichtung[I oder G].
Dateiendung

Beispiel:
M40OBSS-20220816-I.mpeg

**05.03.5 Inspektion Hauptkanal, TV-Kamera, Kreis, bis DN 300**
*** Bezugsbeschreibung
Optische Inspektion des Abwasserkanales, DIN EN
13508-2,
DWA-M 149-2, DWA-M 149-5, Mischwasser-, Regenwasser-
bzw. Schmutzwasserkanal, mit TV-Kamera auf Fahrwagen,
mit
Drehschwenkkopf und Zoom, mit aufrechtem und
seitenrichtigem Bild, Ergebnisse dokumentieren,
Dokumentation
wird gesondert vergütet,
bis DN 300.
Menge: 2920,000 m

**05.03.10 Inspektion Hauptkanal, TV-Kamera, Kreis, > DN 300 - DN 600**
*** wie Position 05.03.5
Durchmesser Kanal > DN 300 - DN 600
Menge: 1475,000 m

**05.03.15 Inspektion Hauptkanal, TV-Kamera, Kreis, > DN 600 - DN 900**
*** wie Position 05.03.5
Durchmesser Kanal > DN 600 - DN 900
Menge: 150,000 m

**05.03.20 Inspektion Hauptkanal, TV-Kamera, Kreis, > DN 900 - DN 1200**
*** wie Position 05.03.5
Durchmesser Kanal > DN 900 - DN 1200
Menge: 60,000 m

*Hinweis*
Es sind alle vorhandenen Anschlussleitungen in den
Haltungen
und in den Schachtbauwerken bis zur Grundstücksgrenze
zu
inspizieren.
Sollten im Privatbereich Revisionsschächte an der
Geländeoberfläche erkennbar sein, so ist die
opt.-Inspektion bis
zum Revisionsschacht durchzuführen.

Das technisch bedingte Umsetzen des Fahrzeuges zur
Durchführung einer Inspektion von der Gegenseite (z.B.
von
einem Straßenablauf) ist in den Einheitspreis
einzukalkulieren.

Ebenfalls ist der anfallende Aufwand für evt.anfallende
Reinigungen an der Kamera in den Einheitspreis
einzurechnen.

**05.03.25 Inspektion Anschlussleitung, SAT-Kamera, Verlaufsmessung, bis DN 200, bis 2,0m**
*** Bezugsbeschreibung
Optische Inspektion von Anschlussleitungen,
DIN EN 13508-2, DWA-M 149-2, DWA-M 149-5, Mischwasser-,
Regenwasser- bzw. Schmutzwasserkanal, mit
Satellitenkamera
auf Fahrwagen oder Farbschiebekamera, abbiegefähig, mit
Drehschwenkkopf und Zoom, mit aufrechtem und
seitenrichtigem Bild, Leitungsverlauf messen / 3D
Verlaufsmessung, Verfahren mit Lagesensoren, mit
kontinuierlicher Lageerfassung, Ergebnisse
dokumentieren,
Dokumentation wird gesondert vergütet

Hauptkanal: alle Nennweiten
Nennweite der Anschlussleitungen: DN 100 bis DN 200
Länge der Anschlussleitungen: bis 2,00 m
Menge: 110,000 St

**05.03.30 Inspektion Anschlussleitung, SAT-Kamera, Verlaufsmessung, bis DN 200, > 2,0m bis 6,0m**
*** wie Position 05.03.25
Länge der Anschlussleitungen: > 2,0m bis 6,00 m
Menge: 250,000 St

**05.03.35 Inspektion Anschlussleitung, SAT-Kamera, Verlaufsmessung, bis DN 200, > 6,0m bis 10,0m**
*** wie Position 05.03.25
Länge der Anschlussleitungen: > 6,0m bis 10,00 m
Menge: 90,000 St

**05.03.40 Zulage, Inspektion Anschlussleitung, SAT-Kamera, je weiterer lfdm**
Zulage,

für jeden weiteren lfdm des Einsatzes der
Satellitenkamera oder
Farbschiebekamera über eine Leitungslänge von 10,0m
hinaus.
Menge: 175,000 m

#### Bereich 05.04 Dokumentation

*Hinweis*
Es wird ausdrücklich darauf hingewiesen, dass die vom
AN
übergebenen Dokumentationsunterlagen als maßgebende
Grundlage für die Anerkennung der vom AN erbrachten
Leistungen gelten. Die Unterlagen werden nach Übergabe
geprüft. Insbesondere die übergebenen XML-Daten werden
mit
einem Prüfprogramm getestet. Bei auftretenden
Fehlermeldungen wird das Fehlerprotokoll umgehend an
den
AN übermittelt. Die Fehler sind durch den AN zu
korrigieren und
die korrigierte XML-Datei ist innerhalb von 5
Arbeitstagen erneut
zur Prüfung zu übergeben.

Sollten unverhältnismäßig hohe Aufwendungen für die
wiederholte Prüfung von fehlerhaften oder
unvollständigen
Dokumentationsunterlagen entstehen, so werden die
Kosten für
den zusätzlichen Prüfungsaufwand an den AN weiter
berechnet.

**05.04.5 Dokumentation Besonderheiten Hauptkanäle**
Für jeden Inspektionsabschnitt hat eine schriftliche
Dokumentation von Besonderheiten zu erfolgen, die
während
der opt.-Inspektion der Hauptkanäle festgestellt
werden. Diese
umfasst die zum Inspektionsabschnitt zugehörigen
Inspektionspläne mit handschriftlichen Eintragungen
sowie eine
Excel-Tabelle mit Eintragung der Besonderheiten.
Die Besonderheiten sind auf den Inspektionsplänen
fortlaufend
ab 1 durchzunummerieren und in einer separaten
Excel-Tabelle
kurz und prägnant zu beschreiben.

Besonderheiten können sein:
- Nicht untersuchte Hauptkanäle: Begründung für
Nichtuntersuchung ist anzugeben.
- Nur teilweise untersuchte Hauptkanäle: Begründung für
unvollständige Untersuchung ist anzugeben.
- Zusätzlich aufgefundene Schächte oder Hauptkanäle:
Diese
Schächte bzw. Hauptkanäle sind nach dem vorgegebenen
Nummerierungssystem zu bezeichnen.
- Geänderter Hauptkanalverlauf: Bei erheblichen
Abweichungen
des Kanalverlaufs vom Befahrungsplan ist der vermutete
Verlauf einzuzeichnen.

Die schriftliche Dokumentation ist einschl. der
zugehörigen
Inspektionspläne spätestens 5 Arbeitstage nach
Abschluss
eines Inspektionsabschnittes gemeinsam mit der
Dokumentation der opt. Inspektion zu übergeben.
Menge: 1,000 Psch

**05.04.10 Dokumentation Besonderheiten Anschlussleitungen**
Für jeden Inspektionsabschnitt hat eine schriftliche
Dokumentation von Besonderheiten zu erfolgen, die
während
der opt.-Inspektion der Anschlussleitungen einschl.
Verzweigungen festgestellt werden. Diese
Besonderheiten sind
auf den Inspektionsplänen fortlaufend ab 1
durchzunummerieren und in einer separaten
Excel-Tabelle kurz
und prägnant zu beschreiben.

Besonderheiten können sein:
- Nicht untersuchte Anschlussleitungen einschl.
Verzweigungen:
Begründung für Nichtuntersuchung ist anzugeben.
- Nur teilweise untersuchte Anschlussleitungen einschl.
Verzweigungen: Begründung für unvollständige
Untersuchung
ist anzugeben.
- Zusätzlich aufgefundene Anschlussleitungen einschl.
Verzweigungen: Diese Leitungen sind nach dem
vorgegebenen
Nummerierungssystem zu bezeichnen.
- Geänderter Leitungsverlauf: Bei erheblichen
Abweichungen
des Leitungsverlaufs vom Befahrungsplan ist der
vermutete
Verlauf einzuzeichnen.

Die schriftliche Dokumentation ist einschl. der
zugehörigen
Inspektionspläne spätestens 5 Arbeitstage nach
Abschluss
eines Inspektionsabschnittes gemeinsam mit der
Dokumentation der opt. Inspektion zu übergeben.
Menge: 1,000 Psch

**05.04.15 Dokumentation der Inspektion Haltungen**
Dokumentation der Inspektion als Untersuchungsbericht
mit
Haltungsgrafik, DIN EN 13508-2, DWA-M 149-2, DWA-M
149-5,
je Haltung, als schriftlicher Bericht, einschl.
Überspielen der
Dateien auf Datenträger, Datenträger wird gesondert
vergütet,
Format PDF sowie XML, Abrechnung nach Anzahl Haltungen.
Menge: 150,000 St

**05.04.20 Dokumentation der Inspektion Leitungen**
Dokumentation der Inspektion sowie der Verlaufsmessung
als
Untersuchungsbericht mit Haltungsgrafik, DIN EN
13508-2,
DWA-M 149-2, DWA-M 149-5, je Leitung, als schriftlicher
Bericht, einschl. Überspielen der Dateien auf
Datenträger,
Datenträger wird gesondert vergütet, Format PDF sowie
XML,
Abrechnung nach Anzahl Leitungen.
Menge: 450,000 St

**05.04.25 Dokumentation auf Datenträger liefern**
Dokumentation der optischen Kanalinspektion, der
erforderlichen Abspielsoftware, diese muss ohne
zusätzliche
Installation lauffähig sein, auf mobilem
USB-Datenträger mit
ausreichender Speicherkapazität liefern und übergeben.
Menge: 1,000 Psch

**05.04.30 Plandokumentation im dxf-Format**
Dokumentation der Verlaufsmessungen zur Untersuchung
aller untersuchten Anschlussleitungen und Verzweigungen
in digitalem Format (dxf).
Dargestellt sein muss:
- Anschlussleitung bzw. Verzweigung in ihrem Verlauf ab
Hauptkanal oder ab Revisionsöffnung (Straßeneinlauf,
Regenfallrohr, Revisionsschacht oder
Gebäudeanschlusspunkt) einschl. aller Richtungswechsel
- Bezeichnung von Anfangs- und Endpunkt
- Nennweite, Material und Länge

Die dxf-Daten sind der Fachüberwachung mit den
Untersuchungsdaten auf mobiler Festplatte zu übergeben.

Der AN erhält vor Beginn der Untersuchungen einen
dxf-Plan mit den eingemessenen Schächten und
Straßeneinläufen übergeben. Dieser Plan dient als
Grundlage für die Verlaufsmessungen im Rahmen der
TV-Untersuchungen.

Die Abrechnung erfolgt pauschal.
Menge: 1,000 psch

### Titel 06 Weitersborn

#### Bereich 06.01 Baustelleneinrichtung

**06.01.5 Einrichten, vorhalten und räumen**
Einrichten, vorhalten und räumen der gesamten
Baustelleneinrichtung, An- und Abtransport, Umsetzen
von
Abschnitt zu Abschnitt sowie das Vorhalten aller der
zur
vertragsmäßigen Durchführung notwendigen Geräte,
Werkzeuge und Betriebsmittel für sämtlich aufgeführte
Leistungen.

Vergütung in Teilbeträgen entsprechend der erbrachten
Leistung.

Die Pauschale wird während des Ausführungszeitraum nur
einmalig anerkannt und ist dementsprechend zu
kalkulieren.
Menge: 1,000 psch

**06.01.10 Verkehrssicherung**
Verkehrssichernde und verkehrsleitende Maßnahmen für
die
Dauer des Ausführungszeitraums gemäß den polizeilichen
Auflagen bzw. den Angaben der zuständigen
Verkehrsbehörde
(Ordnungsamt VG Kirner Land) durchführen, vorhalten und
beseitigen für sämtliche aufgeführte Leistungen.

Einzurechnen sind alle hierfür anfallenden Kosten, wie
Verhandlung mit der Verkehrsbehörde, aufstellen,
vorhalten und
beseitigen von Verkehrsschildern, Gebühren für
verkehrsrechtliche Anordnungen, sichern und beleuchten
der
einzelnen Baustellen.
Menge: 1,000 psch

#### Bereich 06.02 Kanalreinigung

**06.02.5 Reinigung Schachtbauwerk**
Schacht, einschl. Schmutzfänger, rund, aus Beton in
Mischwasser-, Regenwasser- bzw. Schmutzwasserkanal
reinigen im Hochdruckstrahlverfahren, als Vorlauf für
optische
Inspektion, Abfall aufsaugen und laden, mit
Wasserrückgewinnung, Transport und Entsorgung der
Abfälle
zur Kläranlage Kirn werden nicht gesondert vergütet,
DN 1000,
Tiefe bis 5 m, Einstiegsöffnung rund, Durchmesser 625
mm,
Deckel lose, Klasse D 400 DIN EN 124-1
Menge: 85,000 St

**06.02.10 Reinigung, MW-, RW- und SW-Kanal, Kreis, bis DN 300**
*** Bezugsbeschreibung
Abwasserkanal reinigen, Mischwasser, Regenwasser,
Schmutzwasser, Kreisquerschnitt, im
Hochdruckstrahlverfahren,
als Vorlauf für optische Inspektion, Abfall aufsaugen
und laden,
mit Wasser- rückgewinnung, bis DN 300,
Verschmutzungsgrad
bis 15 %, Transport der Feststoffe zur Kläranlage Kirn
werden
nicht gesondert vergütet.
Menge: 2435,000 m

**06.02.15 Reinigung, MW-, RW- und SW-Kanal, Kreis, > DN 300 bis DN 600**
*** wie Position 06.02.10
Durchmesser Kanal > DN 300 - DN 600
Menge: 250,000 m

#### Bereich 06.03 Opt. Inspektion

*Hinweis*
Damit die Videodateien im GIS des Auftraggebers
automatisiert
verarbeitet werden können sind diese zwingend nach
folgendem Muster zu benennen.

Haltungsname-
Datum[JJJJMMTT]-
Inspektionsrichtung[I oder G].
Dateiendung

Beispiel:
M40OBSS-20220816-I.mpeg

**06.03.5 Inspektion Hauptkanal, TV-Kamera, Kreis, bis DN 300**
*** Bezugsbeschreibung
Optische Inspektion des Abwasserkanales, DIN EN
13508-2,
DWA-M 149-2, DWA-M 149-5, Mischwasser-, Regenwasser-
bzw. Schmutzwasserkanal, mit TV-Kamera auf Fahrwagen,
mit
Drehschwenkkopf und Zoom, mit aufrechtem und
seitenrichtigem Bild, Ergebnisse dokumentieren,
Dokumentation
wird gesondert vergütet,
bis DN 300.
Menge: 2435,000 m

**06.03.10 Inspektion Hauptkanal, TV-Kamera, Kreis, > DN 300 - DN 600**
*** wie Position 06.03.5
Durchmesser Kanal > DN 300 - DN 600
Menge: 250,000 m

*Hinweis*
Es sind alle vorhandenen Anschlussleitungen in den
Haltungen
und in den Schachtbauwerken bis zur Grundstücksgrenze
zu
inspizieren.
Sollten im Privatbereich Revisionsschächte an der
Geländeoberfläche erkennbar sein, so ist die
opt.-Inspektion bis
zum Revisionsschacht durchzuführen.

Das technisch bedingte Umsetzen des Fahrzeuges zur
Durchführung einer Inspektion von der Gegenseite (z.B.
von
einem Straßenablauf) ist in den Einheitspreis
einzukalkulieren.

Ebenfalls ist der anfallende Aufwand für evt.anfallende
Reinigungen an der Kamera in den Einheitspreis
einzurechnen.

**06.03.15 Inspektion Anschlussleitung, SAT-Kamera, Verlaufsmessung, bis DN 200, bis 2,0m**
*** Bezugsbeschreibung
Optische Inspektion von Anschlussleitungen,
DIN EN 13508-2, DWA-M 149-2, DWA-M 149-5, Mischwasser-,
Regenwasser- bzw. Schmutzwasserkanal, mit
Satellitenkamera
auf Fahrwagen oder Farbschiebekamera, abbiegefähig, mit
Drehschwenkkopf und Zoom, mit aufrechtem und
seitenrichtigem Bild, Leitungsverlauf messen / 3D
Verlaufsmessung, Verfahren mit Lagesensoren, mit
kontinuierlicher Lageerfassung, Ergebnisse
dokumentieren,
Dokumentation wird gesondert vergütet

Hauptkanal: alle Nennweiten
Nennweite der Anschlussleitungen: DN 100 bis DN 200
Länge der Anschlussleitungen: bis 2,00 m
Menge: 55,000 St

**06.03.20 Inspektion Anschlussleitung, SAT-Kamera, Verlaufsmessung, bis DN 200, > 2,0m bis 6,0m**
*** wie Position 06.03.15
Länge der Anschlussleitungen: > 2,0m bis 6,00 m
Menge: 120,000 St

**06.03.25 Inspektion Anschlussleitung, SAT-Kamera, Verlaufsmessung, bis DN 200, > 6,0m bis 10,0m**
*** wie Position 06.03.15
Länge der Anschlussleitungen: > 6,0m bis 10,00 m
Menge: 45,000 St

**06.03.30 Zulage, Inspektion Anschlussleitung, SAT-Kamera, je weiterer lfdm**
Zulage,

für jeden weiteren lfdm des Einsatzes der
Satellitenkamera oder
Farbschiebekamera über eine Leitungslänge von 10,0m
hinaus.
Menge: 90,000 m

#### Bereich 06.04 Dokumentation

*Hinweis*
Es wird ausdrücklich darauf hingewiesen, dass die vom
AN
übergebenen Dokumentationsunterlagen als maßgebende
Grundlage für die Anerkennung der vom AN erbrachten
Leistungen gelten. Die Unterlagen werden nach Übergabe
geprüft. Insbesondere die übergebenen XML-Daten werden
mit
einem Prüfprogramm getestet. Bei auftretenden
Fehlermeldungen wird das Fehlerprotokoll umgehend an
den
AN übermittelt. Die Fehler sind durch den AN zu
korrigieren und
die korrigierte XML-Datei ist innerhalb von 5
Arbeitstagen erneut
zur Prüfung zu übergeben.

Sollten unverhältnismäßig hohe Aufwendungen für die
wiederholte Prüfung von fehlerhaften oder
unvollständigen
Dokumentationsunterlagen entstehen, so werden die
Kosten für
den zusätzlichen Prüfungsaufwand an den AN weiter
berechnet.

**06.04.5 Dokumentation Besonderheiten Hauptkanäle**
Für jeden Inspektionsabschnitt hat eine schriftliche
Dokumentation von Besonderheiten zu erfolgen, die
während
der opt.-Inspektion der Hauptkanäle festgestellt
werden. Diese
umfasst die zum Inspektionsabschnitt zugehörigen
Inspektionspläne mit handschriftlichen Eintragungen
sowie eine
Excel-Tabelle mit Eintragung der Besonderheiten.
Die Besonderheiten sind auf den Inspektionsplänen
fortlaufend
ab 1 durchzunummerieren und in einer separaten
Excel-Tabelle
kurz und prägnant zu beschreiben.

Besonderheiten können sein:
- Nicht untersuchte Hauptkanäle: Begründung für
Nichtuntersuchung ist anzugeben.
- Nur teilweise untersuchte Hauptkanäle: Begründung für
unvollständige Untersuchung ist anzugeben.
- Zusätzlich aufgefundene Schächte oder Hauptkanäle:
Diese
Schächte bzw. Hauptkanäle sind nach dem vorgegebenen
Nummerierungssystem zu bezeichnen.
- Geänderter Hauptkanalverlauf: Bei erheblichen
Abweichungen
des Kanalverlaufs vom Befahrungsplan ist der vermutete
Verlauf einzuzeichnen.

Die schriftliche Dokumentation ist einschl. der
zugehörigen
Inspektionspläne spätestens 5 Arbeitstage nach
Abschluss
eines Inspektionsabschnittes gemeinsam mit der
Dokumentation der opt. Inspektion zu übergeben.
Menge: 1,000 Psch

**06.04.10 Dokumentation Besonderheiten Anschlussleitungen**
Für jeden Inspektionsabschnitt hat eine schriftliche
Dokumentation von Besonderheiten zu erfolgen, die
während
der opt.-Inspektion der Anschlussleitungen einschl.
Verzweigungen festgestellt werden. Diese
Besonderheiten sind
auf den Inspektionsplänen fortlaufend ab 1
durchzunummerieren und in einer separaten
Excel-Tabelle kurz
und prägnant zu beschreiben.

Besonderheiten können sein:
- Nicht untersuchte Anschlussleitungen einschl.
Verzweigungen:
Begründung für Nichtuntersuchung ist anzugeben.
- Nur teilweise untersuchte Anschlussleitungen einschl.
Verzweigungen: Begründung für unvollständige
Untersuchung
ist anzugeben.
- Zusätzlich aufgefundene Anschlussleitungen einschl.
Verzweigungen: Diese Leitungen sind nach dem
vorgegebenen
Nummerierungssystem zu bezeichnen.
- Geänderter Leitungsverlauf: Bei erheblichen
Abweichungen
des Leitungsverlaufs vom Befahrungsplan ist der
vermutete
Verlauf einzuzeichnen.

Die schriftliche Dokumentation ist einschl. der
zugehörigen
Inspektionspläne spätestens 5 Arbeitstage nach
Abschluss
eines Inspektionsabschnittes gemeinsam mit der
Dokumentation der opt. Inspektion zu übergeben.
Menge: 1,000 Psch

**06.04.15 Dokumentation der Inspektion Haltungen**
Dokumentation der Inspektion als Untersuchungsbericht
mit
Haltungsgrafik, DIN EN 13508-2, DWA-M 149-2, DWA-M
149-5,
je Haltung, als schriftlicher Bericht, einschl.
Überspielen der
Dateien auf Datenträger, Datenträger wird gesondert
vergütet,
Format PDF sowie XML, Abrechnung nach Anzahl Haltungen.
Menge: 80,000 St

**06.04.20 Dokumentation der Inspektion Leitungen**
Dokumentation der Inspektion sowie der Verlaufsmessung
als
Untersuchungsbericht mit Haltungsgrafik, DIN EN
13508-2,
DWA-M 149-2, DWA-M 149-5, je Leitung, als schriftlicher
Bericht, einschl. Überspielen der Dateien auf
Datenträger,
Datenträger wird gesondert vergütet, Format PDF sowie
XML,
Abrechnung nach Anzahl Leitungen.
Menge: 220,000 St

**06.04.25 Dokumentation auf Datenträger liefern**
Dokumentation der optischen Kanalinspektion, der
erforderlichen Abspielsoftware, diese muss ohne
zusätzliche
Installation lauffähig sein, auf mobilem
USB-Datenträger mit
ausreichender Speicherkapazität liefern und übergeben.
Menge: 1,000 Psch

**06.04.30 Plandokumentation im dxf-Format**
Dokumentation der Verlaufsmessungen zur Untersuchung
aller untersuchten Anschlussleitungen und Verzweigungen
in digitalem Format (dxf).
Dargestellt sein muss:
- Anschlussleitung bzw. Verzweigung in ihrem Verlauf ab
Hauptkanal oder ab Revisionsöffnung (Straßeneinlauf,
Regenfallrohr, Revisionsschacht oder
Gebäudeanschlusspunkt) einschl. aller Richtungswechsel
- Bezeichnung von Anfangs- und Endpunkt
- Nennweite, Material und Länge

Die dxf-Daten sind der Fachüberwachung mit den
Untersuchungsdaten auf mobiler Festplatte zu übergeben.

Der AN erhält vor Beginn der Untersuchungen einen
dxf-Plan mit den eingemessenen Schächten und
Straßeneinläufen übergeben. Dieser Plan dient als
Grundlage für die Verlaufsmessungen im Rahmen der
TV-Untersuchungen.

Die Abrechnung erfolgt pauschal.
Menge: 1,000 psch

### Titel 07 Weitersborn, VBS

#### Bereich 07.01 Baustelleneinrichtung

**07.01.5 Einrichten, vorhalten und räumen**
Einrichten, vorhalten und räumen der gesamten
Baustelleneinrichtung, An- und Abtransport, Umsetzen
von
Abschnitt zu Abschnitt sowie das Vorhalten aller der
zur
vertragsmäßigen Durchführung notwendigen Geräte,
Werkzeuge und Betriebsmittel für sämtlich aufgeführte
Leistungen.

Vergütung in Teilbeträgen entsprechend der erbrachten
Leistung.

Die Pauschale wird während des Ausführungszeitraum nur
einmalig anerkannt und ist dementsprechend zu
kalkulieren.
Menge: 1,000 psch

**07.01.10 Verkehrssicherung**
Verkehrssichernde und verkehrsleitende Maßnahmen für
die
Dauer des Ausführungszeitraums gemäß den polizeilichen
Auflagen bzw. den Angaben der zuständigen
Verkehrsbehörde
(Ordnungsamt VG Kirner Land) durchführen, vorhalten und
beseitigen für sämtliche aufgeführte Leistungen.

Einzurechnen sind alle hierfür anfallenden Kosten, wie
Verhandlung mit der Verkehrsbehörde, aufstellen,
vorhalten und
beseitigen von Verkehrsschildern, Gebühren für
verkehrsrechtliche Anordnungen, sichern und beleuchten
der
einzelnen Baustellen.
Menge: 1,000 psch

#### Bereich 07.02 Kanalreinigung

**07.02.5 Reinigung Schachtbauwerk**
Schacht, einschl. Schmutzfänger, rund, aus Beton in
Mischwasser-, Regenwasser- bzw. Schmutzwasserkanal
reinigen im Hochdruckstrahlverfahren, als Vorlauf für
optische
Inspektion, Abfall aufsaugen und laden, mit
Wasserrückgewinnung, Transport und Entsorgung der
Abfälle
zur Kläranlage Kirn werden nicht gesondert vergütet,
DN 1000,
Tiefe bis 5 m, Einstiegsöffnung rund, Durchmesser 625
mm,
Deckel lose, Klasse D 400 DIN EN 124-1
Menge: 48,000 St

**07.02.10 Reinigung, MW-, RW- und SW-Kanal, Kreis, bis DN 300**
*** Bezugsbeschreibung
Abwasserkanal reinigen, Mischwasser, Regenwasser,
Schmutzwasser, Kreisquerschnitt, im
Hochdruckstrahlverfahren,
als Vorlauf für optische Inspektion, Abfall aufsaugen
und laden,
mit Wasser- rückgewinnung, bis DN 300,
Verschmutzungsgrad
bis 15 %, Transport der Feststoffe zur Kläranlage Kirn
werden
nicht gesondert vergütet.
Menge: 2210,000 m

**07.02.15 Reinigung, MW-, RW- und SW-Kanal, Kreis, > DN 300 bis DN 600**
*** wie Position 07.02.10
Durchmesser Kanal > DN 300 - DN 600
Menge: 145,000 m

**07.02.20 Reinigung, MW-, RW- und SW-Kanal, Kreis, > DN 600 bis DN 900**
*** wie Position 07.02.10
Durchmesser Kanal > DN 600 - DN 900
Menge: 45,000 m

#### Bereich 07.03 Opt. Inspektion

*Hinweis*
Damit die Videodateien im GIS des Auftraggebers
automatisiert
verarbeitet werden können sind diese zwingend nach
folgendem Muster zu benennen.

Haltungsname-
Datum[JJJJMMTT]-
Inspektionsrichtung[I oder G].
Dateiendung

Beispiel:
M40OBSS-20220816-I.mpeg

**07.03.5 Inspektion Hauptkanal, TV-Kamera, Kreis, bis DN 300**
*** Bezugsbeschreibung
Optische Inspektion des Abwasserkanales, DIN EN
13508-2,
DWA-M 149-2, DWA-M 149-5, Mischwasser-, Regenwasser-
bzw. Schmutzwasserkanal, mit TV-Kamera auf Fahrwagen,
mit
Drehschwenkkopf und Zoom, mit aufrechtem und
seitenrichtigem Bild, Ergebnisse dokumentieren,
Dokumentation
wird gesondert vergütet,
bis DN 300.
Menge: 2210,000 m

**07.03.10 Inspektion Hauptkanal, TV-Kamera, Kreis, > DN 300 - DN 600**
*** wie Position 07.03.5
Durchmesser Kanal > DN 300 - DN 600
Menge: 145,000 m

**07.03.15 Inspektion Hauptkanal, TV-Kamera, Kreis, > DN 600 - DN 900**
*** wie Position 07.03.5
Durchmesser Kanal > DN 600 - DN 900
Menge: 45,000 m

#### Bereich 07.04 Dokumentation

*Hinweis*
Es wird ausdrücklich darauf hingewiesen, dass die vom
AN
übergebenen Dokumentationsunterlagen als maßgebende
Grundlage für die Anerkennung der vom AN erbrachten
Leistungen gelten. Die Unterlagen werden nach Übergabe
geprüft. Insbesondere die übergebenen XML-Daten werden
mit
einem Prüfprogramm getestet. Bei auftretenden
Fehlermeldungen wird das Fehlerprotokoll umgehend an
den
AN übermittelt. Die Fehler sind durch den AN zu
korrigieren und
die korrigierte XML-Datei ist innerhalb von 5
Arbeitstagen erneut
zur Prüfung zu übergeben.

Sollten unverhältnismäßig hohe Aufwendungen für die
wiederholte Prüfung von fehlerhaften oder
unvollständigen
Dokumentationsunterlagen entstehen, so werden die
Kosten für
den zusätzlichen Prüfungsaufwand an den AN weiter
berechnet.

**07.04.5 Dokumentation Besonderheiten Hauptkanäle**
Für jeden Inspektionsabschnitt hat eine schriftliche
Dokumentation von Besonderheiten zu erfolgen, die
während
der opt.-Inspektion der Hauptkanäle festgestellt
werden. Diese
umfasst die zum Inspektionsabschnitt zugehörigen
Inspektionspläne mit handschriftlichen Eintragungen
sowie eine
Excel-Tabelle mit Eintragung der Besonderheiten.
Die Besonderheiten sind auf den Inspektionsplänen
fortlaufend
ab 1 durchzunummerieren und in einer separaten
Excel-Tabelle
kurz und prägnant zu beschreiben.

Besonderheiten können sein:
- Nicht untersuchte Hauptkanäle: Begründung für
Nichtuntersuchung ist anzugeben.
- Nur teilweise untersuchte Hauptkanäle: Begründung für
unvollständige Untersuchung ist anzugeben.
- Zusätzlich aufgefundene Schächte oder Hauptkanäle:
Diese
Schächte bzw. Hauptkanäle sind nach dem vorgegebenen
Nummerierungssystem zu bezeichnen.
- Geänderter Hauptkanalverlauf: Bei erheblichen
Abweichungen
des Kanalverlaufs vom Befahrungsplan ist der vermutete
Verlauf einzuzeichnen.

Die schriftliche Dokumentation ist einschl. der
zugehörigen
Inspektionspläne spätestens 5 Arbeitstage nach
Abschluss
eines Inspektionsabschnittes gemeinsam mit der
Dokumentation der opt. Inspektion zu übergeben.
Menge: 1,000 Psch

**07.04.10 Dokumentation der Inspektion Haltungen**
Dokumentation der Inspektion als Untersuchungsbericht
mit
Haltungsgrafik, DIN EN 13508-2, DWA-M 149-2, DWA-M
149-5,
je Haltung, als schriftlicher Bericht, einschl.
Überspielen der
Dateien auf Datenträger, Datenträger wird gesondert
vergütet,
Format PDF sowie XML, Abrechnung nach Anzahl Haltungen.
Menge: 47,000 St

**07.04.15 Dokumentation auf Datenträger liefern**
Dokumentation der optischen Kanalinspektion, der
erforderlichen Abspielsoftware, diese muss ohne
zusätzliche
Installation lauffähig sein, auf mobilem
USB-Datenträger mit
ausreichender Speicherkapazität liefern und übergeben.
Menge: 1,000 Psch

### Titel 08 Absperrung und Abwasserüberleitung

**08.5 Absperrung bis DN 300**
Absperren bzw. Drosselung des
Trockenwetter-Durchlasses von zu
untersuchenden Kanalhaltungen einschl.
Seitenzuflüssen. Der Duchfluss ist so zu
mindern, daß die Kanalsohle ohne
Einschränkung sichtbar ist.

Vorhalten, ein- und ausbauen der
entsprechenden Absperrvorrichtungen wie
Blasen, Stauscheiben, Sandsäcke etc.
nach Wahl des  AN in Absprache mit
dem  AG.

Die Absperrung bzw. Drosselung hat so
zu erfolgen, dass kein schädlicher
Rückstau entsteht (z.B. Einstau eines
Regenüberlaufes !).

Ist dies nicht möglich, muss eine
Abwasserüberleitung durchgeführt
werden, welche in gesonderter Position
vergütet wird.

Absperrung Durchmesserbereich bis DN
300.

Die Absperrung ist per digitalem Foto
nachzuweisen und der Aufwand hierfür
einzurechnen.
Menge: 20,000 St

**08.10 Absperrung >DN300 bis DN 600**
Absperren bzw. Drosselung des
Trockenwetter-Durchlasses von zu
untersuchenden Kanalhaltungen einschl.
Seitenzuflüssen. Der Duchfluss ist so zu
mindern, daß die Kanalsohle ohne
Einschränkung sichtbar ist.

Vorhalten, ein- und ausbauen der
entsprechenden Absperrvorrichtungen wie
Blasen, Stauscheiben, Sandsäcke etc.
nach Wahl des  AN in Absprache mit
dem  AG

Die Absperrung bzw. Drosselung hat so
zu erfolgen, dass kein schädlicher
Rückstau entsteht (z.B. Einstau eines
Regenüberlaufes !).

Ist dies nicht möglich, muss eine
Abwasserüberleitung durchgeführt
werden, welche in gesonderter Position
vergütet wird.

Absperrung Durchmesserbereich >DN300
bis DN 600.

Die Absperrung ist per digitalem Foto
nachzuweisen und der Aufwand hierfür
einzurechnen.
Menge: 10,000 St

**08.15 Absperrung >DN600 bis DN 900**
Absperren bzw. Drosselung des Trockenwetter-Durchlasses
von zu untersuchenden Kanalhaltungen einschl.
Seitenzuflüssen. Der Duchfluss ist so zu mindern, daß
die Kanalsohle ohne Einschränkung sichtbar ist.

Vorhalten, ein- und ausbauen der entsprechenden
Absperrvorrichtungen wie Blasen, Stauscheiben,
Sandsäcke etc. nach Wahl des  AN in Absprache mit
dem  AG

Die Absperrung bzw. Drosselung hat so zu erfolgen, dass
kein schädlicher Rückstau entsteht (z.B. Einstau eines
Regenüberlaufes !).

Ist dies nicht möglich, muss eine Abwasserüberleitung
durchgeführt werden, welche in gesonderter Position
vergütet wird.

Absperrung Durchmesserbereich >DN600 bis DN 900.

Die Absperrung ist per digitalem Foto nachzuweisen und
der Aufwand hierfür einzurechnen.
Menge: 5,000 St

**08.20 Absperrung >DN900 bis DN 1200**
Absperren bzw. Drosselung des
Trockenwetter-Durchlasses von zu
untersuchenden Kanalhaltungen einschl.
Seitenzuflüssen. Der
Duchfluss ist so zu mindern, daß die Kanalsohle ohne
Einschränkung
sichtbar ist.
Vorhalten, ein- und ausbauen der entsprechenden
Absperrvorrichtungen wie Blasen, Stauscheiben,
Sandsäcke etc. nach
Wahl des  AN in Absprache mit
dem  AG

Die Absperrung bzw. Drosselung hat so zu erfolgen,
dass kein
schädlicher Rückstau entsteht (z.B. Einstau eines
Regenüberlaufes !).

Ist dies nicht möglich, muss eine Abwasserüberleitung
durchgeführt
werden, welche in gesonderter Position vergütet wird.

Absperrung Durchmesserbereich >DN900 bis DN1200.

Die Absperrung ist per digitalem Foto nachzuweisen und
der
Aufwand hierfür einzurechnen.
Menge: 1,000 St

**08.25 Abwasserhebeanlage auf-/abbauen**
Abwasserhebeanlage samt aller
erforderlichen
Rohren und sonstigen Materialien sowie
Gerätschaften zum notwendigem
Abschnitt liefern, aufbauen sowie
nach Beendigung abbauen und von
Baustelle
entfernen.

Der Betrieb wird gesondert vergütet.
Menge: 25,000 St

**08.30 Abwasserhebeanlage Leistung bis 30 l/s**
Stellen, Vorhalten und Betreiben einer
Abwasserhebeanlage zum Überpumpen
von Abwasser mit Pumpe aus
Kanaleinstiegschächten in eine
Hilfsrohrleitung zur nächstgelegenen
Kanalvorflut während der
Untersuchungszeit.
Einschl. Wartung und Betrieb der
Pumpenanlage mit sämtlichen
Nebenleistungen (Strom, Personal, etc.).
Länge der Druckleitung bis 150 m.
Die Wahl der entsprechenden
Kanalvorflut ist vor Pumpbeginn mit dem
AG abzustimmen.

Qmax  :  30 l/s
max. Förderhöhe  :  10 m

Die Pumpenauswahl erfolgt nach Wahl
des AN.
Während des Überpumpens ist ein
Pumpenbuch zu führen mit Nachweis der
Pumpendauer, Kontrolle der Pumpen
usw.
Pumpenleistung:  bis 30 l/s

Abgerechnet werden die anerkannten
Betriebsstunden gemäß Pumpenbuch.
Menge: 30,000 h

**08.35 Abwasserhebeanlage Leistung bis 60 l/s**
Stellen, Vorhalten und Betreiben einer
Abwasserhebeanlage zum Überpumpen
von Abwasser mit Pumpe aus
Kanaleinstiegschächten in eine
Hilfsrohrleitung zur nächstgelegenen
Kanalvorflut während der
Untersuchungszeit.
Einschl. Wartung und Betrieb der
Pumpenanlage mit sämtlichen
Nebenleistungen (Strom, Personal, etc.).
Länge der Druckleitung bis 150 m.
Die Wahl der entsprechenden
Kanalvorflut ist vor Pumpbeginn mit dem
AG abzustimmen.

Qmax  :  60 l/s
max. Förderhöhe  :  10 m

Die Pumpenauswahl erfolgt nach Wahl
des AN.
Während des Überpumpens ist ein
Pumpenbuch zu führen mit Nachweis der
Pumpendauer, Kontrolle der Pumpen
usw.
Pumpenleistung:  bis 60 l/s

Abgerechnet werden die anerkannten
Betriebsstunden gemäß Pumpenbuch.
Menge: 20,000 h

**08.40 Abwasserhebeanlage Leistung bis 100 l/s**
Stellen, Vorhalten und Betreiben einer
Abwasserhebeanlage zum Überpumpen von Abwasser mit
Pumpe aus Kanaleinstiegschächten in eine
Hilfsrohrleitung zur nächstgelegenen Kanalvorflut
während der Untersuchungszeit.
Einschl. Wartung und Betrieb der Pumpenanlage mit
sämtlichen Nebenleistungen (Strom, Personal, etc.).
Länge der Druckleitung bis 150 m.
Die Wahl der entsprechenden Kanalvorflut ist vor
Pumpbeginn mit dem AG abzustimmen.

Qmax  :  100 l/s
max. Förderhöhe  :  10 m

Die Pumpenauswahl erfolgt nach Wahl des AN.
Während des Überpumpens ist ein Pumpenbuch zu führen
mit Nachweis der Pumpendauer, Kontrolle der Pumpen usw.
Pumpenleistung:  bis 100 l/s

Abgerechnet werden die anerkannten Betriebsstunden
gemäß Pumpenbuch.
Menge: 10,000 h

**08.45 Druckleitung aus Gewebeschlauch**
Verlegen, sichern und abbauen von
Gewebeschläuchen (A, B oder C) in vorhandenem

Gefälle bis in die durch den AG bestimmte
Kanalvorflut  (nächster Einstiegschacht),
an  wechselnden Einsatzstellen. Lieferung
allen Zubehörs sowie Sicherung der
Leitung.

Abgerechnet wird die überpumte
Haltungslänge.
Menge: 1000,000 m

**08.50 Überfahrten, Gewebeschläuche**
Herstellen, vorhalten und beseitigen von
Überfahrten
über Gewebeschläuche (A, B oder C) für
SLW 60.
Menge: 20,000 St

### Titel 09 Einsätze auf Nachweis

**09.5 Ortsbegehung zur Klärung des Kanalverlaufes und Zugänglichkeit**
Gemeinsame Ortsbegehung der Fahrzeugführer des
Reinigungs- und des TV-Fahrzeugs  mit einem  oder
mehreren Vertretern des AG zur Klärung des
Kanalverlaufes und der Zugänglichkeit bzw.
Anfahrbarkeit der Schachtbauwerke.

Abgerechnet wird nach Stundenaufwand für den
Fahrzeugführer des Reinigungs- und des TV-Fahrzeuges
für die gemeinsame Ortsbegehung.
Menge: 15,000 h

**09.10 Kanalreinigung Hauptkanal im Stundenlohn DN 100 - DN900**
Kanal reinigen im Hochdruckstrahlverfahren, als Vorlauf
für optische Inspektion, mit Wasserrückgewinnung,
Flüssigphase rückleiten, Transport und Entsorgung der
Feststoffe werden gesondert vergütet,

jedoch Verschmutzungsgrad >15%
im Stundenlohn.

DN 100 - DN 900

Durchführung nur nach ausdrücklicher Genehmigung der
Bauleitung bzw. des AG
Menge: 30,000 h

**09.15 Einsatzstunde TV-Untersuchungsfahrzeug inkl. Zwei-Mann-Besetzung**
Einsatzstunde TV-Untersuchungsfahrzeug
(inkl. TV-Kamera, Satelittenkamera und
Farbschiebekamera) und
Zwei-Mann-Besatzung.

Durchführung nur nach ausdrücklicher
Genehmigung der
Bauleitung bzw. des AG
Menge: 40,000 h

**09.20 Verschraubten Schachtdeckel öffnen**
Verschraubten Schachtdeckel Durchmesser
600-1000 mm unmittelbar vor der Kanalreinigung
öffnen und nach Beendigung der TV-Untersuchung wieder
durch
Verschraubung verschließen.

Der Auftragnehmer stellt Personal, Material und Gerät.
Die hierfür notwendigen Aufwendungen sind in den
Einheitspreis
einzurechnen.
Menge: 50,000 St

**09.25 Kanalbelüfter auf-/abbauen**
Kanalbelüfter samt aller erforderlichen
Rohren und sonstigen Materialien sowie
Gerätschaften zum notwendigem
Abschnitt liefern, aufbauen sowie
nach Beendigung abbauen und von
Baustelle
entfernen.

Der Betrieb wird gesondert vergütet.

Durchführung nur nach ausdrücklicher
Genehmigung der
Bauleitung bzw. des AG
Menge: 5,000 St

**09.30 Fließversuch unter Kamerabeobachtung**
Feststellung, ob Anschlußleitungen in
Betrieb sind, durch Fließversuche mit
Einfärbverfahren unter
Kamerabeobachtung und Aufzeichnung.

Hauptkanal von DN 100 bis  DN 1880
bzw. Rechteckprofil 1000/1700

Durchführung nur nach ausdrücklicher
Genehmigung der
Bauleitung bzw. des AG
Menge: 15,000 St

**09.35 Ortung mit TV-Kamera Schachtbauwerke**
Ortung und Markierung von verdeckten
Schachtbauwerken
mit der TV-Kamera. Bei Bedarf werden
verdeckte Schachtbauwerke durch den
AG freigelegt.
Geortete Schachtbauwerke sind im Plan
zu kennzeichnen.

Vermarkungsmaterial und
Personaleinsatz ist in den EP
einzurechnen.

Vergütet wird die Ortung je Schacht

Durchführung nur nach ausdrücklicher
Genehmigung der
Bauleitung bzw. des AG
Menge: 20,000 St

**09.40 Hindernisse manuell beseitigen >DN 700**
Inkrustationen, Geröll, verfestigte
Ablagerungen und Wurzeleinwüchse im
Kanal  oder Schacht manuell entfernen,
geeignete Gerätschaften sind
einzukalkulieren; Räumgut laden,
Transport und Entsorgung werden
gesondert vergütet,

Hauptkanäle > 700
Schachtbauwerke alle Dimensionen und
Tiefen

abgerechnet wird nach tatsächlichem
Stundenaufwand.

Die Vergütung erfolgt nur nach
ausdrücklicher Genehmigung der
Bauleitung des AG.
Menge: 15,000 h

USt %: 19,00
